# Donatusschule
Angebotsaufforderung (GAEB DA XML 3.3, DA83)
Projekt: 25-001
Währung: EUR
Erstellt mit: GXML Toolbox V3.3 R20220330, ORCA AVA 27 27.00.00, 26.03.2026

## Projektbeschreibung/Allgemeine Vorbemerkungen
Projektbeschreibung
Projektbeschreibung
Die Stadt Erftstadt plant auf dem Gelände der Grundschule Donatusschule, Theodor-Heuss-Straße 24, 50347 Erftstadt die Errichtung einer neuen Mensa in einer Holz-Hybrid-Bauweise.

Durch den normierten Platzbedarf des Schulhofs ergibt sich eine optimale Lage des neuen Gebäudes im Bereich des aktuellen "Hügels", der beim Bau der Grundschule aus Aushubmaterial künstlich aufgeschüttet wurde.

Allgemeines Ziel ist die Planung und Errichtung eines vorbildlich nachhaltigen Gebäudes unter Berücksichtigung energetischer und ressourcenoptimierter Maßnahmen.

Aus der ganzheitlichen Betrachtung des Schul- und OGS-Betriebs wurden Erkenntnisse für den erwarteten Bedarf und Anforderungen an das Gebäude berücksichtigt:
Die zukünftige Entwicklung der Anzahl an Schulessen (>300 Mittagsessen) sowie erhöhter Durchlauf an Kindern wird in der Organisation der Küche, Ausgabe, Lagerräume und der Anordnung Tische/Sitzbereiche berücksichtigt. Die Nutzung der Mensa als schulischer Veranstaltungsraum (Sommerfest, Einführungstage, Weihnachtsfeiern u.ä.) wird ermöglicht. Durch die Verlegung des Technikraums in das Obergeschoss wird das Dachvolumen effizient genutzt. Auf einen Keller kann somit verzichtet werden.  Die Erweiterung des Obergeschosses als sog. "Empore" bietet Platz für Zuschauer bei Schulveranstaltungen sowie multifunktionale Räume.
Struktur des Gebäudes:
Das Gebäude ist als Hallenkonstruktion in optimierter Holz-Hybridbauweise geplant. Auf einem Stützenskelett liegt ein hyperbolisches Dach - bedeutet, die Dachbalken liegen in unterschiedlichen Neigungen und bilden dort Raum und Höhe, wo sie benötigt wird und sinnvoll ist.
Die Raumbildung (Außenwände, Fassaden und Innenwände) ist größtenteils ebenfalls in Holzbauweise geplant. In Innenraum werden die Oberflächen aus akustisch wirksamen Strukturen ausgebildet, um dem hohen Lautstärkepegel entgegenzuwirken. Neben den nachhaltigen Baumaterialien und Konstruktionen wird derzeit vorgesehen, ein zukunftsfähiges Energie- und Heizungskonzept (ohne fossile Energieträger) umzusetzen, welches durch Wärmerückgewinnung und Wärmepumpen den geringen Wärmebedarf decken soll.
Freianlagen
Die Freianlagen bestehen aus Pflasterungen, Grünflächen, Geländeabfangungen sowie Bepflanzungen. Weiterhin wird mit einem Teil des Aushubs für die Mensa eine Hügellandschaft errichtet, welche partiell auch dem Aufenthalt dienen soll.
Umfang der Baumaßnahme
- Alle notwendigen Hochbau -sowie Technikgerwerke zur Erstellung des Bauwerks
- Neuplanung der Außenanlagen

Bauablauf
Der Bauablauf soll durch den Einsatz von Holz - und Betonfertigmodulen optimiert werden. Der Schulbetrieb in dem direkt angrenzenden Schulgebäude soll weiterhin ohne Beeinträchtigung stattfinden.

Allgemeine Vorbemerkungen

Vereinfachte Schreibweise
AG = Auftraggeber
AN = Auftragnehmer (Bieter)

Angaben zur Örtlichkeit
Donatusgrundschule Erftstadt
Theodor-Heuss-Straße 24
50374 Erftstadt

Dauer der Gesamtbaumaßnahme
siehe Anlage Bauzeitenplan

Arbeitszeiten
Allgemeine Arbeitszeit:
7.00 Uhr - 17.00 Uhr

Wochenendarbeiten
Wochenendarbeiten sind grundsätzlich möglich, wenn der AN seine Leistungen damit wirtschaftlicher abwickeln kann. Für solche Wochenendarbeiten wird kein Wochenendzuschlag seitens des AG vergütet.

Wochenendarbeiten sind rechtzeitig vor Ausführung mit dem AG abzustimmen und durch diesen genehmigen zu lassen. Ein gesonderter Antrag ist hier rechtzeitig vom AN einzureichen.

Rauchverbot
Auf dem gesamten Gelände herrscht absolutes Rauchverbot. Rauchen ist nur außerhalb des Gelände erlaubt. Wird gegen das Rauchverbot verstoßen, wird ein Baustellenaufenthaltsverbot für die gesamte Baumaßnahme ausgesprochen.

Parken
Auf der gesamten Baustelle gilt Parkverbot für Privatfahrzeuge und Mannschaftstransporter. Das Parken ist in extra eingerichteten Zonen gemäß BE-Plan erlaubt.

Toiletten im Gebäude
Die Benutzung der WC Anlagen im Schulgebäude ist den Mitarbeitern der ausführenden Baufirmen untersagt. Wird gegen diese Einschränkung verstoßen, wird die WC Anlage auf Kosten des AN sofort gereinigt.

Angaben zur Leistungsbeschreibung
Grundlage des Angebotes sind die Planungsunterlagen und die Leistungsbeschreibung des Architekten und der Fachplaner.

Etwaige Rückfragen sind bis vor Auftragsvergabe an die ausschreibende Vergabestelle zu stellen:

Zentrale Vergabestelle Stadt Erftstadt
Holzdamm 10
50374 Erftstadt
Email: vergabestelle@erftstadt.de

Es wird darum gebeten das ausgearbeitete Leistungsverzeichnis als GAEB Datei dem AG zur Verfügung zu stellen, um die rechnerische Angebotsprüfung zu erleichtern.

Es wird empfohlen, sich vor Angebotsabgabe über die örtlichen Verhältnisse zu informieren. Das Gebäude bzw. das Grundstück kann vorab in Absprache mit dem AG bzw. des zuständigen Vergabeamts besichtigt werden.

Der Bieter ist gehalten, die im Leistungsverzeichnis beschriebenen Details auf Vollständigkeit, fachgerechte Ausführung und Eignung für den vorgesehenen Verwendungszweck zu überprüfen.

Nur vollständig ausgefüllte Angebote haben Gültigkeit. Geforderte Muster, Zeichnungen und Nachweise gelten als Angebotsforderungen und sind unbedingt beizulegen. Änderungen, Streichungen und Zusätze im Leistungsverzeichnis sind nicht zulässig.

Auf die genaue Einhaltung der im folgenden Leistungverzeichnis erläuternden Konstruktions-Prinzipien wird besonders hingewiesen, um einen leistungsgerechten Vergleich zu ermöglichen.

Ausführungstermine
Die Ausführung erfolgt gemäß eines Bauzeitenplanes.

Die Ausführung ist gegebenfalls, je nach erforderlicher Teilleistung und Baufortschritt in mehreren Abschnitten zu erbringen. Die abschnittsweise Ausführung bzw. auch das mehrmalige An- und Abfahren zur Erbringung der Teilleistungen wird nicht gesondert vergütet und ist in die EPs einzukalkulieren, sollte in der nachbeschriebenen Leistungsbeschreibung nichts anders beschrieben sein.

siehe Anlage Bauzeitenplan

Ausführungsunterlagen
Zu den auf der Baustelle vorzuhaltenden Ausführungsunterlagen zählt neben den Ausführungsplänen auch eine Ausfertigung dieser Leistungsbeschreibung.

Folgende Ausführungszeichnungen sind der Leistungsbeschreibung verkleinert beigefügt:

siehe Anlage Anlagenverzeichnis

Die vom AN verwendeten Ausführungsunterlagen müssen den Freigabevermerk des Architekten/der Fachplaner tragen. Nicht freigegebene Unterlagen dürfen nicht verwendet werden.

Benennung Fachbauleiter durch den AN
Der AN hat zwei Wochen vor Ausführungsbeginn einen verantwortlichen Fachbauleiter zu benennen.

Baustellenbesetzung
Das Führungspersonal ist der Bauleitung vor Baubeginn schriftlichzu benennen (Firmenbauleiter, Montageleiter,Obermonteur).

Ein deutschsprachiger Polier bzw. Vorarbeiter, der bevollmächtigt ist, Anweisungen entgegenzunehmen und verbindliche Auskünfte bezüglich der Baustellenabwicklung
geben kann, muss ständig auf der Baustelle anwesend sein. Wird ein Wechsel aus zwingenden Gründen erforderlich, so hat der AN unter Angabe der Gründe, den
Wechsel schriftlich bei der örtlichen Bauüberwachung anzumelden. Die auf der Baustelle beschäftigten Mitarbeiter des AN haben ihren Personal- oder Sozialversicherungsausweis mitzuführen und diesen auf Verlangen der Bauleitung vorzuzeigen. Das Tragen der berufsgenossenschaftlich vorgeschriebenen Sicherheitsbekleidung ist zwingend erforderlich.

Sprache
Alle schriftlichen Äußerungen müssen in deutscher Sprache abgefasst sein. Fremdsprachliche schriftliche Äußerungen Dritter (z. B. Bescheinigungen, sonstige Unterlagen von Behörden und Privaten) sind mit deutscher Übersetzung einzureichen. Die Übersetzung behördlicher Bescheinigungen muss vom Konsulat beglaubigt sein. Der AN hat dafür zu sorgen, dass während der Arbeit auf der Baustelle ständig eine Person anwesend ist, die es ermöglicht, in fließender deutscher Sprache zu verhandeln. Kommt der AN dieser Verpflichtung trotz Mahnung durch den AG nicht nach, so ist der AG berechtigt einen Dolmetscher auf Kosten des AN heranzuziehen.

Fachbauleitererklärung/Fachunternehmererklärung
Eine Fachbauleitererklärung/Fachunternehmererklärung für die jeweiligen ausgeführten Leistungen ist unaufgefordert nach Abschluss der Arbeiten dem Architekten oder dem AG vorzulegen. Bei Ausführung von brandschutztechnischen Produkten ist zusätzlich eine Übereinstimmungserklärung inkl. bauaufsichtliche Zulassung/Prüfzeugnis einzureichen.

Bausitzung
Die regelmäßige Teilnahme eines Mitarbeiters (Projektleiter/Polier) des AN an der 2-wöchig stattfindenden Bausitzung ist verpflichtend und entsprechend einzukalkulieren.

Einhaltung der Baustellenordnung
Für die Einhaltung der bauseits erstellten und auf der Baustelle ausgehängten Baustellenordnung sind die Firmen verantwortlich. Bei Verstoß gegen die Baustellenordnung ist der AG berechtigt, der/den betroffenen Person / Personen ein Baustellenverbot zu erteilen.

Weisungsbefugnis
Zur Einhaltung der Baustellenordnung sind die Firmen verpflichtet, den Anordnungen der Bauleitung des Architekten und der Fachingenieure zu folgen.

Baustellenzustand
Der AN verpflichtet sich, die Baustelle in einem ordentlichen Zustand zu halten. Eine arbeitstägliche Reinigung hat zu erfolgen. Der anfallende Schutt ist auf eine vom AN zu wählende Bauschutt-Deponie mindestens wöchentlich, jedoch nach Bedarf bzw. anfallendem Schutt auch täglich abzufahren.

Das Bereitstellen und Abfahren von Abfalltransportbehältern bzw. Schuttcontainern wird nicht gesondert vergütet und ist in die EP‘s einzukalkulieren. Es sind nur verschließbare Schuttcontainer zugelassen. Die Größe der Schuttcontainer sind entsprechend dem anfallenden Schuttmassen zu wählen und vorab mit der Bauleitung abzustimmen. Dies gilt auch für die Platzierung der Schuttcontainer.

Baustelleneinrichtung
siehe Anlage Baustelleneinrichtungsplan

Der AG stellt Aufenthaltsräume, Sanitäts - und Sanitärcontainer sowie Flächen zur Lagerung bauseits zur Verfügung (Baustelleneinrichtungsplatz gemäß BE-Plan). Werbeschilder und andere Werbemittel dürfen an der Baustelle, an Bauzäunen, Baucontainern etc. nur mit vorheriger Zustimmung des AG angebracht werden. Firmenschilder sind nur an vom AG bestimmten Stellen anzubringen.

Baustrom und Bauwasser werden bauseits zur Verfügung gestellt. Der Baustrom - und Bauwasseranschluss befindet sich gemäß BE-PLan. Von diesem Standort ist das Wasser und der Strom vom AN bei Bedarf zu entnehmen bzw. bis zur Verwendungsstelle zu transportieren.

Das Baugelände und auch der Baustelleneinrichtungsplatz sind umschließend mit einem Bauzaun aus Holz oder Stahldraht abgetrennt. Darüber hinaus gesicherte Flächen für Material und Werkzeug stehen nicht zur Verfügung. Lagerflächen im Bereich der Baustelle oder dem Baustelleneinrichtungsplatz sind durch den AN eigenverantwortlich zu sichern. Die ausserhalb des Bauzaunes befindlichen öffentlichen Straßenflächen sind zwingend freizuhalten.

Baustelleneinrichtung wie bsp. Hilfsmittel, Werkzeuge etc. zur Erfüllung der vertraglichen Leistungen werden nicht gesondert vergütet und sind in den jeweiligen EP einzukalkulieren

Anlieferung / Transport Baumaterialien / Bauschutt / Bauteile
Das Objekt liegt auf einem städtischen Grundstück direkt angrenzend an die Theodor-Heuss-Straße.

Auf dem von der Verkehrsstraße zugänglichen Parkplatz wird in Abstimmung mit dem AG die vorbeschriebene Baustelleneinrichtung eingerichtet. Der AN hat alle Transportkosten von der  Baustelleneinrichtung bis zur Verwendungstelle in seine EPs einzurechnen. Die Anlieferung oder der Abtransport hat ausschließlich über die Theodor-Heuss-Straße.

siehe Anlage Baustelleneinrichtungsplan

Der vertikale Transport von Baumaterialien / Bauschutt / Bauteile erfolgt zu Fuß über den Innenraum oder den bauseitigen Fassadengerüsten.

SiGeKo
Vom Bauherrn ist ein Sicherheits- und Gesundheitsschutzkoordinator (SiGeKo) gemäß § 4 Baustellenverordnung für das Bauvorhaben eingesetzt. Jeder AN ist dafür verantwortlich, dass seine auf der Baustelle tätigen Bauleiter bzw. Aufsichtführenden, einschließlich seiner Subunternehmer, Kenntnis über den SIGEPLAN, die Baustellenordnung sowie dieeinschlägigen Arbeitsschutz- und Unfallver- hütungsvorschriften haben. Der AN verpflichtet sich, für die von ihm durchzuführenden Arbeiten Gefährdungs- und Belastungsanalysen dem SiGeKo zur Prüfung vorzulegen.

Greifen Arbeitsvorgänge verschiedener AN ineinander, sind die vorgefundenen Gegebenheiten zu prüfen. Dies gilt insbesondere für Baugruben und Gräben, hochgelegene Arbeitsplätze sowie alle Verkehrswege, Gerüste,für die Stromversorgung und die Allgemeinbeleuchtung der Baustelle. Stellt der AN Mängel fest, sind diese unverzüglich dem SiGeKo zu melden und es ist auf deren Abstellung hinzuwirken. Nimmt ein AN trotz erkennbarer Mängel seine Arbeit auf, ist er zur Mängelbeseitigung verpflichtet. Die einschlägigen Arbeitsschutz- und Unfallverhütungsvorschriften sind auf der Baustelle vorzuhalten und einzuhalten.

Der AN hat der Bauleitung und dem SiGeKo Name und Anschrift seiner Montageleiter bzw. Aufsichtführenden, Sicherheitsfachkräfte und auf der Baustelle eingesetzten Ersthelfer mitzuteilen.

Die Auftragnehmer haben bei der Ausführung der Arbeiten die erforderlichen Maßnahmen des Arbeitsschutzes, insbesondere in Bezug auf die
- Instandhaltung der Arbeitsmittel,
- Vorkehrungen zur Lagerung und Entsorgung der Arbeitsstoffe und Abfälle, insbesondere der Gefahrstoffe,
- Anpassung der Ausführungszeiten für die Arbeiten unter Berücksichtigung der Gegebenheiten auf der Baustelle,
- Zusammenarbeit zwischen Arbeitgebern und Unternehmern ohne Beschäftigte,
- Wechselwirkungen zwischen den Arbeiten auf der Baustelle und anderenbetrieblichen Tätigkeiten auf dem Gelände, auf dem oder in dessen Nähe die erstgenannten Arbeiten ausgeführt werden, zu treffen sowie die Hinweise des SiGeKo´ s und den Sicherheits- undGesundheitsschutzplan zu berücksichtigen.
Die Arbeitgeber haben die Beschäftigten in verständlicher Form und Sprache über die sie betreffenden Schutzmaßnahmen zu informieren.
Die Verantwortlichkeit der Arbeitgeber für die Erfüllung ihrer Arbeitsschutzpflichten wird durch die Maßnahmen nach den  §§ 2 und 3 der Baustellenverordnung nichtberührt.

Immissions- und Emissionsschutz
Aufgrund der in direkter Nachbarschaft zur Baustelle befindlichen Bebauuung besteht ein erhöhter Anspruch auf Einhaltung der Lärmvorschriften gem. AVV Lärm.

Der AN ist grundsätzlich verpflichtet, die Emissionen Lärm, Erschütterungen und Staub auf ein Minimum zu beschränken. Bzgl. Baulärm sind die Richtwerte gemäß der Allgemeinen Verwaltungsvorschrift zum Schutz gegen Baulärm -Geräuschimmissionen -AVV Baulärm / AVwV-Baulärm sowie die Auflagen der Baugenehmigung einzuhalten.

Bei der Durchführung der Arbeiten dürfen nur Geräte eingesetzt werden, die hinsichtlich der Lärmemissionen dem neuesten technischen Standard sowie den einschlägigen Verordnungen nach dem Bundes-Immissionsschutzgesetz sowie den Richtlinien 2004/14/EG und 2005/88/EG (32. BImSchV) entsprechen. Stationäre Lärmquellen sollten möglichst weit entfernt von Wohn- und Arbeitsplätzen, ggf. unter Verwendung von schallabschirmenden Bauteilen, angeordnet werden.
Mehrere geräuschintensive Arbeiten sollten je nach Möglichkeit zur gleichen Zeit durchgeführt werden, da kurzzeitige, etwas höhere Geräuscheinwirkungen eher akzeptiert werden, als ausgedehnte Lärmbelastung über den gesamten Tag.

Siehe auch GE-DAT 2005 Geräuschemissionsdaten für Baugeräte, erschienen im Wirtschaftsverlag NW 2005, Heft 247 Technischer Bericht zur Untersuchung der Geräuschemissionen von Baumaschinen, Hessische Landesanstalt für Umwelt, 1998, Heft 2 Technischer Bericht zur Untersuchung der Geräuschemissionen von Baumaschinen, Hessisches Landesamt für Umwelt und Geologie 2004.

## Technische Vorbemerkungen Erdarbeiten
Technische Vorbemerkungen

Art und Umfang der Leistung
Gegenstand dieser Ausschreibung sind Erdarbeiten.

Angebots - und Ausführungsgrundlage
Für die Ausführung gelten die Bestimmungen dieses Leistungsverzeichnisses, die allgemeinen technischen Vorschriften der VOB, der einschlägigen Normen soweit sie die Leistungen betreffen, bauaufsichtlich eingeführte Gesetze, Richtlinien und Normen (die bezogen auf die Baumaßnahme anzuwenden sind) wie bsp. LBO NRW, Sonderbauverordnung, ASR, DIN 18040-1+2, behördliche Vorschriften, Verbandsrichtlinien und Verarbeitungsrichtlinien der Bauteil-, bzw. Werkstoffhersteller, Vorgaben der Berufsgenossenschaften, DGUV Vorschriften, Stadt - und kommuneninterne Vorgaben und Richtlinien, VDI Richtlinien etc.  in der jeweils gültigen Fassung sowie die allgemein anerkannten Regeln der Technik.

Mit den im Leistungsverzeichnis enthaltenen Angaben über Bauart, Baustoffe und Abmessungen gelten auch die Richtlinien der Hersteller, die Herstellervorschriften
sowie die auf den Herstellungsprozess bezogenen - bis hin zur fertigen und voll funktionsfähigen Leistung unter Zugrundelegung der gesetzlichen und behördlichen Vorschriften als beschrieben.

Allgemeine Hinweise
Soweit in der Leistungsbeschreibung auf Technische Spezifikationen, z. B. nationale Normen, mit denen Europäische Normen umgesetzt werden, europäisch technische Bewertungen, gemeinsame technische Spezifikationen, Internationale Normen, Bezug genommen wird, werden auch ohne den ausdrücklichen Zusatz: "oder gleichwertig", immer gleichwertige Technische Spezifikationen in Bezug genommen.

Gesonderter Hinweis auf unbedingt zu beachtende Gesetze, Normen, Richtlinien etc.:

DIN 18127
Baugrund, Untersuchung von Bodenproben - Proctorversuch

DIN EN 16907-1
Erdarbeiten - Teil 1: Grundsätze und allgemeine Regeln

DIN EN 16907-2
Erdarbeiten - Teil 2: Materialklassifizierung

DIN EN 16907-3
Erdarbeiten - Teil 3: Ausführung von Erdarbeiten

DIN EN 16907-4
Erdarbeiten - Teil 4: Bodenbehandlung mit Kalk und/oder hydraulischen Bindemitteln

DIN EN 16907-5
Erdarbeiten - Teil 5: Qualitätskontrolle und Überwachung

DIN EN 16907-6
Erdarbeiten - Teil 6: Landgewinnung mit nassgebaggertem Einbaumaterial

DIN EN ISO 22476-2
Geotechnische Erkundung und Untersuchung - Felduntersuchungen - Teil 2: Rammsondierungen

BG Bau Broschüre
SARS-CoV-2 Arbeitsschutzstandard für das Baugewerbe
Herausgeber: Berufsgenossenschaft der Bauwirtschaft (BG Bau)

DVGW GW 315
Hinweise für Maßnahmen zum Schutz von Versorgungsanlagen bei Bauarbeiten
Herausgeber: Deutscher Verein des Gas- und Wasserfaches e.V.

FGSV 516
Merkblatt für die Verdichtung des Untergrundes und Unterbaues im Straßenbau
Herausgeber: Forschungsgesellschaft für Straßen- und Verkehrswesen

FGSV 526
M HifüBau - Merkblatt über den Einfluss der Hinterfüllung auf Bauwerke
Herausgeber: Forschungsgesellschaft für Straßen- und Verkehrswesen

FGSV 535
M Geok E - Merkblatt über die Anwendung von Geokunststoffen im Erdbau des Straßenbaus
Herausgeber: Forschungsgesellschaft für Straßen- und Verkehrswesen

FGSV 551
Merkblatt über Bodenverfestigungen und Bodenverbesserungen mit Bindemitteln
Herausgeber: Forschungsgesellschaft für Straßen- und Verkehrswesen

FGSV 559
Merkblatt über Bauweisen für technische Sicherungsmaßnahmen beim Einsatz von Böden und Baustoffen mit umweltrelevanten Inhaltsstoffen im Erdbau
Herausgeber: Forschungsgesellschaft für Straßen- und Verkehrswesen

Angaben zu Stoffen und Bauteilen
Das auf der Baustelle anfallende und nicht zum Verfüllen benötigte Aushubmaterial ist vom AN vor der Abfuhr gemäß den Deponieklassen bzw. Abfallschlüsseln der AVV zu separieren.

Das auf der Baustelle anfallende und nicht zum Verfüllen benötigte Aushubmaterial ist vom AN auf eine Deponie seiner Wahl abzutransportieren, sofern im Leistungsverzeichnis nichts anderes angegeben ist.

Wird vom AG  eine Kippe als Zwischenlager oder Deponie vorgegeben, so ist das für die Angebotsabgabe verbindlich. Im Zuge der Bauausführung kann etwas anderes vereinbart werden.

Falls das Leistungsverzeichnis keine Festlegung enthält, ist über wieder verwertbares Aushubmaterial (z.B. Humus, Kies, Sand, Lehm, Natursteinmaterial) vor der Verfügung eine Vereinbarung zu treffen.

Angaben zur Ausführung
Die nach ATV DIN 18299 Abschnitt 4.1.11 durch den AN zu beseitigenden Verunreinigungen beziehen sich auch auf die Verunreinigung der öffentlichen Verkehrswege durch Fahrzeuge und Maschinen des AN oder seiner Subunternehmer. Solche Verunreinigungen sind durch geeignete Maßnahmen möglichst zu vermeiden. Trotzdem auftretende Verunreinigungen sind so rechtzeitig zu beseitigen, dass durch sie keine Gefährdung des öffentlichen Verkehrs entstehen kann.

Der AN hat eine eventuell erforderliche Aufgrabungserlaubnis der Rechtsträger einzuholen.

Weil die Lage vorhandener Leitungen, Kabel, Dräne, Kanäle, Vermarkungen und sonstiger Hindernisse vor der Ausführung der Arbeiten nicht angegeben werden kann, hat der AN das Vorhandensein und die Lage entsprechend Abschnitt 3 der ATV zu erkunden.
Diese Besondere Leistung ist in die Angebotspreise einzurechnen.

Grasnarben und Oberbodenaushub sind nach Absprache mit dem AG an geeigneter Stelle und auf geeigneter Lagerfläche getrennt zu lagern.

Auf der Baustelle wieder benötigter Oberboden ist in trapezförmigen Mieten, Höhe max. 1,50 m, zu lagern; die Böschungen sind abzugleichen. Die Mieten sind bei Bauvorhaben mit längerer Bauzeit mit Lippenblütlern zu bepflanzen.

Werden beim Aushub von der Leistungsbeschreibung abweichende Bodenverhältnisse angetroffen oder treten Umstände ein, durch die die vorgeschriebenen Aushubarbeiten nicht durchgeführt werden können, ist umgehend die Bauleitung zu verständigen.

Bei Auftreten von bindigem Boden im Bereich oberhalb der Gründungssohle ist vom AN rechtzeitig die Bauleitung zu verständigen und zunächst zu klären, ob eine Schutzschicht über der Gründungssohle verbleiben soll, wenn eine solche nicht bereits in der Leistungsbeschreibung gefordert worden ist. Ein Aufweichen der geplanten Gründungssohle, auch durch Niederschläge, ist unbedingt zu vermeiden.

Zur Herstellung des Planums der Baugrubensohle in homogenen bindigen Böden sind zur Vermeidung von Auflockerung glatte Baggerschaufeln zu verwenden.

Hat der AN die Lockerung des Bodens im Bereich der Gründungssohle zu vertreten, besteht für ihn kein Anspruch auf Vergütung für das Wiederherstellen der ursprünglichen Lagerungsdichte.

Bei feuchten bindigen Böden darf das Planum nicht nachträglich verdichtet werden, um ein Aufweichen zu vermeiden.

Bei Straßenaufbrüchen sind die Ränder gebundener Schichten vor Beginn der Erdarbeiten geradlinig zu beschneiden. Der Aufbruch hat so zu erfolgen, dass der nach Abzug einer eventuellen Böschung verbleibende Rand unterhalb der Tragschicht noch ca. 20 cm breit ist. Wird die Fahrbahndecke unterspült, ist nachträglich entsprechend zu verfahren. Die Tragschicht ist vor dem Schließen der Deckschicht fachgerecht in vergleichbarer Qualität wieder herzustellen. Ein Verfüllen mit Kies genügt diesem Anspruch nicht

Entwässerungsmaßnahmen, zu denen der AN gemäß ATV DIN 18300 oder Vertrag verpflichtet ist, sind so auszuführen, dass der Baugrund und der zum Einbau bestimmte Boden nicht unzulässig durchfeuchtet wird. Werden die notwendigen zwischenzeitlichen Entwässerungsmaßnahmen unterlassen oder unsachgemäß ausgeführt oder werden die planmäßig herzustellenden Entwässerungsanlagen nicht rechtzeitig hergestellt, darf dadurch unbrauchbar gewordener Boden nicht verwendet werden und ist ggf. auszutauschen.

Bei Erdarbeiten in unmittelbarer Nähe von Bauwerken, Grenzbebauungen, Leitungen, Kabeln, Dränagen und Kanälen ist die Bauleitung sofort zu verständigen, wenn andere Verhältnisse angetroffen werden, als aus den Bestandsplänen zu ersehen ist. Von dieser Forderung wird auch nicht abgesehen, wenn die Situation vom Statik-Büro alternativ vorgesehen oder in Augenschein genommen worden ist.

Werden vorhandene Leitungen beschädigt, hat der AN sofort das zuständige Versorgungsunternehmen sowie die Bauleitung des AG zu verständigen.

Bei Erdbauwerken und Hinterfüllungen ist darauf zu achten, dass der für den vorgesehenen Verwendungszweck geeignete Boden oder Fels eingebaut wird. Bestehen berechtigte Zweifel an der Verdichtungsfähigkeit von durch den AG vorgegebenem Material, ist der AG oder dessen Bauleiter zu informieren.

Kies- und Sandmaterial, das beim Aushub der Rohrleitungsgräben gewonnen wird und sich zur Auf- und Hinterfüllung der Rohrleitungen eignet, ist seitlich zur Wiederverwendung zu lagern. Das Verdichten der Rohrleitungsauffüllungen und Hinterfüllungen durch Einschlämmen ist grundsätzlich nicht zulässig.

Der AN  ist verpflichtet, vor Verfüllung von Bauwerken zu prüfen, ob der zu verfüllende Raum frei von Bauschutt, Müll u. dgl. ist. Trifft das nicht zu, ist der AG unverzüglich zu verständigen.

Für Rohrleitungen ist ohne besondere Vergütung die Oberfläche der Sohle von Abtrag und Auffüllung mit folgenden max. zulässigen Abmaßen herzustellen: Rohplanum +/- 5,0 cm, Feinplanum +/- 2,5 cm. Unter den Rohrleitungen ist das Feinplanum so genau herzustellen, dass das geforderte Gefälle der Leitungen erreicht wird.

Rohrenden sind während der Bauzeit gegen das Eindringen von Erde und Fremdkörpern zu sichern.

Verkehrsbeschränkungen, die nur während der Arbeitszeit notwendig sind, müssen in der übrigen Zeit aufgehoben werden (Beseitigen oder Ungültigmachen von Verkehrszeichen).

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

Behelfsmäßige Fußgängerbrücken dürfen keine Stolper- oder Absturzgefährdungen aufweisen. Sie müssen auch für Behinderte und Rollstuhlfahrer nutzbar sein. Sie sind bei Aufgrabungen vor Hauseingängen, bei Querungen von Fußwegen sowie an absturzgefährdeten Stellen zu errichten.

Im Leistungsverzeichnis aufgeführte Handschachtung wird nur für solche Leistungen vergütet, bei denen aus objektiven Gründen kein Bagger (auch kein Kleinbagger) eingesetzt werden kann (Engstellen, Leitungskreuzungen, Suchschachtung, Querschläge u.ä.).

Durch Verschulden des AN zu viel abgefahrene oder ausgehobene Aushubmassen sind durch gleichwertige Massen zu ersetzen. Eine Vergütung dafür erfolgt nicht.

Durch unsachgemäßen Verbau, unzureichende Böschungen oder durch Witterungseinflüsse, mit denen im Allgemeinen zu rechnen ist, entstandene Mehrarbeiten werden nicht vergütet.

## Technische Vorbemerkungen Entwässerungskanalarbeiten
Technische Vorbemerkungen

Art und Umfang der Leistung
Gegenstand dieser Ausschreibung sind Entwässerungskanalarbeiten.

Angebots - und Ausführungsgrundlage
Für die Ausführung gelten die Bestimmungen dieses Leistungsverzeichnisses, die allgemeinen technischen Vorschriften der VOB, der einschlägigen Normen soweit sie die Leistungen betreffen, bauaufsichtlich eingeführte Gesetze, Richtlinien und Normen (die bezogen auf die Baumaßnahme anzuwenden sind) wie bsp. LBO NRW, Sonderbauverordnung, Schulbaurichtlinie, ASR, DIN 18040-1+2, behördliche Vorschriften, Verbandsrichtlinien und Verarbeitungsrichtlinien der Bauteil-, bzw. Werkstoffhersteller, Vorgaben der Berufsgenossenschaften, DGUV Vorschriften, Stadt - und kommuneninterne Vorgaben und Richtlinien, VDI Richtlinien etc.  in der jeweils gültigen Fassung sowie die allgemein anerkannten Regeln der Technik.

Mit den im Leistungsverzeichnis enthaltenen Angaben über Bauart, Baustoffe und Abmessungen gelten auch die Richtlinien der Hersteller, die Herstellervorschriften
sowie die auf den Herstellungsprozess bezogenen - bis hin zur fertigen und voll funktionsfähigen Leistung unter Zugrundelegung der gesetzlichen und behördlichen Vorschriften als beschrieben.

Allgemeine Hinweise
Soweit in der Leistungsbeschreibung auf Technische Spezifikationen, z. B. nationale Normen, mit denen Europäische Normen umgesetzt werden, europäisch technische Bewertungen, gemeinsame technische Spezifikationen, Internationale Normen, Bezug genommen wird, werden auch ohne den ausdrücklichen Zusatz: "oder gleichwertig", immer gleichwertige Technische Spezifikationen in Bezug genommen.

Gesonderter Hinweis auf unbedingt zu beachtende Gesetze, Normen, Richtlinien etc.:

DIN 4045
Abwassertechnik - Grundbegriffe

DIN 18920
Vegetationstechnik im Landschaftsbau - Schutz von Bäumen, Pflanzenbeständen und Vegetationsflächen bei Baumaßnahmen

DIN EN 14457
Allgemeine Anforderungen an Bauteile, die bei grabenlosem Einbau von Abwasserleitungen und -kanälen verwendet werden

AGI-TIB Z 1
Kanalinstandhaltungs-, -sanierungsarbeiten - Anforderungen an Injektionen
Herausgeber: Arbeitsgemeinschaft Industriebau e.V. (AGI)

AGI-TIB Z 3
Kanalinstandhaltungs-, -sanierungsarbeiten - Dichtheitsnachweis von Abwasserkanalsystemen
Herausgeber: Arbeitsgemeinschaft Industriebau e.V. (AGI)

AGI-TIB Z 5
Kanalisationssysteme in der Industrie - Qualitätssicherung bei Inliner-Verfahren mit Werkstoffen aus GFK und PE-HD
Herausgeber: Arbeitsgemeinschaft Industriebau e.V. (AGI)

AGI-TIB Z 6
Kanalisationssysteme in der Industrie - Kanalanschlüsse; Detaillösungen.
Herausgeber: Arbeitsgemeinschaft Industriebau e.V. (AGI)

DWA-A 139
Einbau und Prüfung von Abwasserleitungen und -kanälen
Herausgeber: Deutsche Vereinigung für Wasserwirtschaft, Abwasser und Abfall e.V. (DWA)

DWA-A 143
Arbeitsblattreihe: Sanierung von Entwässerungssystemen außerhalb von Gebäuden
Herausgeber: Deutsche Vereinigung für Wasserwirtschaft, Abwasser und Abfall e.V. (DWA)

DWA-A 157
Bauwerke der Kanalisation
Herausgeber: Deutsche Vereinigung für Wasserwirtschaft, Abwasser und Abfall e.V. (DWA)

DWA-A 166
Bauwerke der zentralen Regenwasserbehandlung und -rückhaltung - Konstruktive Gestaltung und Ausrüstung
Herausgeber: Deutsche Vereinigung für Wasserwirtschaft, Abwasser und Abfall e.V. (DWA)

DWA-M 167
Merkblattreihe: Abscheider und Rückstausicherungsanlagen in der Grundstücksentwässerung: Einbau, Betrieb, Wartung und Kontrolle
Herausgeber: Deutsche Vereinigung für Wasserwirtschaft, Abwasser und Abfall e.V. (DWA)

RAL-GZ 961
Herstellung und Instandhaltung von Abwasserleitungen und -kanälen - Gütesicherung
Herausgeber: RAL Deutsches Institut für Gütesicherung und Kennzeichnung e.V.

Baugrund

siehe Anlage Bodengutachten

Der bauseits vorbereitete Baugrund aus 80cm Schotterbett ist allseitig mit einem 1,10m breiten Schotterüberstand ausgeführt und wurde allseitig geebnet.

Angaben zur Ausführung

Allgemeines
Die nach ATV DIN 18299 Abschnitt 4.1.11 durch den AN zu beseitigenden Verunreinigungen beziehen sich auch auf die Verunreinigung der öffentlichen Verkehrswege durch Fahrzeuge und Maschinen des AN oder seiner Subunternehmer. Solche Verunreinigungen sind durch geeignete Maßnahmen möglichst zu vermeiden. Trotzdem auftretende Verunreinigungen sind so rechtzeitig zu beseitigen, dass durch sie keine Gefährdung des öffentlichen Verkehrs entstehen kann.

Bereits vorhandene Absteckungen, Grenzsteine, Festpunkte, Höhenmarken und dergleichen sind vor Arbeitsbeginn vom Auftragnehmer zu sichern.

Nach Abschnitt 8.6.2 DIN EN 1610 darf eine Einbaukorrektur der Höhen- und Seitenlage nicht durch örtliches Unterstopfen/Verdichten erfolgen.

Rohrverlegearbeiten
Nach dem Herstellen der Grund- und Kanalleitungen hat, soweit die örtlichen Vorschriften es bestimmen, eine Abnahme durch die zuständige Behörde zu erfolgen. Diese Abnahme ist vom Auftragnehmer rechtzeitig zu beantragen. Ohne Genehmigung der Bauleitung darf kein Bauteil verfüllt werden.

Rohrdurchgänge durch Fundamente und Wände sind äußerst sorgfältig auszuführen; soweit möglich und erforderlich, hat dies mit Spezial-Dichtmanschetten zu erfolgen.

Zur späteren Verbindung vorgesehene Rohrenden und -anschlüsse sind wasserdicht zu verschließen, einzumessen und an der Grabenoberfläche zu markieren.

Für Rohrleitungen ist ohne besondere Vergütung die Oberfläche der Sohle von Abtrag und Auffüllung mit folgenden max. zulässigen Abmaßen herzustellen: Rohplanum +/- 5,0 cm, Feinplanum +/- 2,5 cm. Unter den Rohrleitungen ist das Feinplanum so genau herzustellen, dass das geforderte Gefälle der Leitungen erreicht wird.

Rohrenden sind während der gesamten Bauzeit gegen das Eindringen von Erde und Fremdkörpern zu sichern.

Verkehrssicherung
Verkehrsbeschränkungen, die nur während der Arbeitszeit notwendig sind, müssen in der übrigen Zeit aufgehoben werden (Beseitigen oder Ungültigmachen von Verkehrszeichen).

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

Behelfsmäßige Fußgängerbrücken dürfen keine Stolper- oder Absturzgefährdungen aufweisen. Sie müssen auch für Behinderte und Rollstuhlfahrer nutzbar sein. Sie sind bei Aufgrabungen vor Hauseingängen, bei Querungen von Fußwegen sowie an absturzgefährdeten Stellen zu errichten.

## Technische Vorbemerkungen Abdichtungsarbeiten
Technische Vorbemerkungen

Art und Umfang der Leistung
Gegenstand dieser Ausschreibung sind Abdichtungsarbeiten.

Angebots - und Ausführungsgrundlage
Für die Ausführung gelten die Bestimmungen dieses Leistungsverzeichnisses, die allgemeinen technischen Vorschriften der VOB, der einschlägigen Normen soweit sie die Leistungen betreffen, bauaufsichtlich eingeführte Gesetze, Richtlinien und Normen (die bezogen auf die Baumaßnahme anzuwenden sind) wie bsp. LBO NRW, Sonderbauverordnung, Schulbaurichtlinie, ASR, DIN 18040-1+2, behördliche Vorschriften, Verbandsrichtlinien und Verarbeitungsrichtlinien der Bauteil-, bzw. Werkstoffhersteller, Vorgaben der Berufsgenossenschaften, DGUV Vorschriften, Stadt - und kommuneninterne Vorgaben und Richtlinien, VDI Richtlinien etc.  in der jeweils gültigen Fassung sowie die allgemein anerkannten Regeln der Technik.

Mit den im Leistungsverzeichnis enthaltenen Angaben über Bauart, Baustoffe und Abmessungen gelten auch die Richtlinien der Hersteller, die Herstellervorschriften
sowie die auf den Herstellungsprozess bezogenen - bis hin zur fertigen und voll funktionsfähigen Leistung unter Zugrundelegung der gesetzlichen und behördlichen Vorschriften als beschrieben.

Allgemeine Hinweise
Soweit in der Leistungsbeschreibung auf Technische Spezifikationen, z. B. nationale Normen, mit denen Europäische Normen umgesetzt werden, europäisch technische Bewertungen, gemeinsame technische Spezifikationen, Internationale Normen, Bezug genommen wird, werden auch ohne den ausdrücklichen Zusatz: "oder gleichwertig", immer gleichwertige Technische Spezifikationen in Bezug genommen.

Gesonderter Hinweis auf unbedingt zu beachtende Gesetze, Normen, Richtlinien etc.:

DIN 18531-1
Abdichtung von Dächern sowie von Balkonen, Loggien und Laubengängen - Teil 1: Nicht genutzte und genutzte Dächer - Anforderungen, Planungs- und Ausführungsgrundsätze

DIN 18531-3
Abdichtung von Dächern sowie von Balkonen, Loggien und Laubengängen - Teil 3: Nicht genutzte und genutzte Dächer - Auswahl, Ausführung und Details

DIN 18531-4
Abdichtung von Dächern sowie von Balkonen, Loggien und Laubengängen - Teil 4: Nicht genutzte und genutzte Dächer - Instandhaltung

DIN EN 12591
Bitumen und bitumenhaltige Bindemittel - Anforderungen an Straßenbaubitumen

DIN EN 12597
Bitumen und bitumenhaltige Bindemittel - Terminologie

DIN EN 13074-1
Bitumen und bitumenhaltige Bindemittel - Rückgewinnung des Bindemittels aus Bitumenemulsion oder verschnittenen oder gefluxtem Bitumen - Teil 1: Rückgewinnung durch Verdunstung

DIN EN 13074-2
Bitumen und bitumenhaltige Bindemittel - Rückgewinnung des Bindemittels aus Bitumenemulsion oder verschnittenen oder gefluxtem Bitumen - Teil 2: Stabilisierung nach Rückgewinnung durch Verdunstung

BFS Merkblatt Nr. 3
Beschichtungen für Balkone, Loggien und Laubengänge sowie vergleichbar genutzte Flächen aus Beton mit oder ohne Estrich
Herausgeber: Bundesausschuss Farbe und Sachwertschutz (BFS)

BWA-Richtlinien
BWA-Richtlinien für Bauwerksabdichtungen
Reihe: Technische Regeln für die Planung und Ausführung von Abdichtungen
Herausgeber: BFA-BWA - Bundesfachabteilung Bauwerksabdichtung im Hauptverband der Deutschen Bauindustrie e.V.

IVD-Merkblatt Nr. 3-1
Konstruktive Ausführung und Abdichtung von Fugen in Sanitär- und Feuchträumen. Teil 1: Abdichtung mit spritzbaren Dichtstoffen
Herausgeber: Industrieverband Dichtstoffe e.V. (IVD)

IVD-Merkblatt Nr. 3-2
Konstruktive Ausführung und Abdichtung von Fugen in Sanitär- und Feuchträumen. Teil 2: Abdichtung von Wannen und Duschwannen in Verbindung mit flexiblen Zargenbändern/Wannenrand-Dichtbändern
Herausgeber: Industrieverband Dichtstoffe e.V. (IVD)

IVD-Merkblatt Nr. 4
Abdichten von Fugen im Hochbau mit aufzuklebenden Elastomer-Fugenbändern
Herausgeber: Industrieverband Dichtstoffe e.V. (IVD)

IVD-Merkblatt Nr. 5
Abdichtungen mit Butylbändern
Herausgeber: Industrieverband Dichtstoffe e.V. (IVD)

IVD-Merkblatt Nr. 6
Fugenabdichtung an Anlagen zum Umgang mit wassergefährdenden Stoffen
Herausgeber: Industrieverband Dichtstoffe e.V. (IVD)

IVD-Fachinformation zu Merkblatt Nr. 14
Fachinformation zu Merkblatt Nr. 14: Dichtstoffe und Schimmelpilzbefall. Ursachen - Vorbeugung - Sanierung
Herausgeber: Industrieverband Dichtstoffe e.V. (IVD)

IVD-Merkblatt Nr. 17
Anschlussfugen im Schwimmbadbau
Herausgeber: Industrieverband Dichtstoffe e.V. (IVD)

IVD-Merkblatt Nr. 21
Elastische Fugenabdichtungen im Lebensmittelbereich
Herausgeber: Industrieverband Dichtstoffe e.V. (IVD)

IVD-Merkblatt Nr. 27
Abdichten von Anschluss- und Bewegungsfugen an der Fassade mit spritzbaren Dichtstoffen
Herausgeber: Industrieverband Dichtstoffe e.V. (IVD)

IVD-Merkblatt Nr. 28
Sanierung von defekten Fugenabdichtungen an der Fassade
Herausgeber: Industrieverband Dichtstoffe e.V. (IVD)

IVD-Merkblatt Nr. 30
Montageklebstoffe für Klebungen und Abdichtungen
Herausgeber: Industrieverband Dichtstoffe e.V. (IVD)

Merkblatt
Hinweise für die Ausführung von Abdichtungen im Verbund mit Bekleidungen und Belägen aus Fliesen und Platten für den Innenbereich
Herausgeber: Fachverband Fliesen und Naturstein im ZDB

Richtlinie
Richtlinie für die Planung und Ausführung von Abdichtungen mit mineralischen Dichtungsschlämmen (MDS)
Herausgeber: Deutsche Bauchemie e.V.

Richtlinie
Richtlinie für die Planung und Ausführung von Abdichtungen mit polymermodifizierten Bitumendickbeschichtungen (PMBC)
Herausgeber: Deutsche Bauchemie e.V.

Richtlinie
Richtlinie für die Planung und Ausführung von Abdichtungen mit flexiblen polymermodifizierten Dickbeschichtungen (FPD)
Herausgeber: Deutsche Bauchemie e.V.

vdd Technische Regeln
Technische Regeln für die Planung und Ausführung von Abdichtungen mit Polymerbitumen- und Bitumenbahnen
Herausgeber: vdd-Industrieverband Bitumen-Dach- und Dichtungsbahnen e.V.

VdS 2008
Feuergefährliche Arbeiten; Richtlinien für den Brandschutz
Herausgeber: Gesamtverband der Deutschen Versicherungswirtschaft e.V. (GDV)

VdS 2021
Baustellen - Unverbindlicher Leitfaden für ein umfassendes Schutzkonzept
Herausgeber: Gesamtverband der Deutschen Versicherungswirtschaft e.V. (GDV)

VdS 2047
Sicherheitsvorschriften für feuergefährliche Arbeiten
Herausgeber: Gesamtverband der Deutschen Versicherungswirtschaft e.V. (GDV)

WTA-Merkblatt 4-5-99/D
Beurteilung von Mauerwerk - Mauerwerksdiagnostik
Herausgeber: Wissenschaftlich-Technische Arbeitsgemeinschaft für Bauwerkserhaltung und Denkmalpflege e.V. (WTA)

WTA-Merkblatt 4-6-14/D
Nachträgliches Abdichten erdberührter Bauteile
Herausgeber: Wissenschaftlich-Technische Arbeitsgemeinschaft für Bauwerkserhaltung und Denkmalpflege e.V. (WTA)

WTA-Merkblatt 4-7-24/D
Nachträgliche mechanische Horizontalsperre
Herausgeber: Wissenschaftlich-Technische Arbeitsgemeinschaft für Bauwerkserhaltung und Denkmalpflege e.V. (WTA)

WTA-Merkblatt 4-9-19/D
Nachträgliches Abdichten und Instandsetzen von Gebäude- und Bauteilsockeln
Herausgeber: Wissenschaftlich-Technische Arbeitsgemeinschaft für Bauwerkserhaltung und Denkmalpflege e.V. (WTA)

WTA-Merkblatt 4-10-24/D
Injektionsverfahren mit zertifizierten Injektionsstoffen gegen kapillaren Feuchtetransport
Herausgeber: Wissenschaftlich-Technische Arbeitsgemeinschaft für Bauwerkserhaltung und Denkmalpflege e.V. (WTA)

WTA-Merkblatt 4-11-16/D
Messung des Wassergehalts bzw. der Feuchte von mineralischen Baustoffen
Herausgeber: Wissenschaftlich-Technische Arbeitsgemeinschaft für Bauwerkserhaltung und Denkmalpflege e.V. (WTA)

WTA-Merkblatt 4-12-21/D
Ziele und Kontrolle von Schimmelpilzschadensanierungen in Innenräumen
Herausgeber: Wissenschaftlich-Technische Arbeitsgemeinschaft für Bauwerkserhaltung und Denkmalpflege e.V. (WTA)

ZVDH-Fachregel
Regeln für Abdichtungen - mit Flachdachrichtlinie -
Herausgeber: Zentralverband des Deutschen Dachdeckerhandwerks e.V.

Angaben zur Ausführung
Das Lagern von Druckgasflaschen in Kellerräumen, Treppenhäusern, Durchgängen und Durchfahrten ist untersagt. Bei Arbeiten mit brennbaren Gasen muss ein Feuerlöscher, tragbar, nach DIN EN 3 vorhanden sein.

Der Beginn der Abdichtungsarbeiten ist der Bauleitung rechtzeitig mitzuteilen, damit eine Überwachung der Arbeiten sichergestellt werden kann.

Bevor Abdichtungen durch weitere Arbeiten, z.B. durch Vorstellen von Schutzschichten, verdeckt werden, muss die Leistung durch den AG abgenommen werden. Die Bauleitung ist entsprechend frühzeitig zu informieren.

Kelleraußenwände mit Dichtungsschichten sind stets vor dem Einhängen von Fertigteilen (Lichtschächte etc.) bis zu den Fertigteil-Innenkanten zu beschichten.

Die Überprüfung des Untergrundes umfasst auch den Hinweis auf vorstehende Teile, z.B. Drähte, Rundstahlenden, Anker und dergleichen sowie auf unverschlossene Öffnungen von Spanndrähten, Verbindungsstäben und dergleichen.

Der Anschluss Sohle zur Wand im Außenbereich ist bzgl. Sauberkeit entsprechend der Anforderungen des geplanten Abdichtungssystems zu untersuchen und ggf. von Mörtelresten u. dgl. mechanisch zu befreien.

Zur schnelleren Trocknung bei kühler Witterung dürfen unter Beachtung der Herstellervorschriften nur Warmluftgebläse eingesetzt werden. Offene Flammen und Infrarotstrahler sind verboten.

Vor dem Aufbringen oder Vorstellen von Schutzschichten muss die Dichtung durchgetrocknet sein.

Beim Kehlenstoß von Dichtungsbahnen als Übergang von waagerechten zu senkrechten Flächen sind die Stoßüberdeckungen an der senkrechten Fläche anzuordnen.

Beim Kantenstoß von Dichtungsbahnen als Übergang von waagerechten zu senkrechten Flächen ist darauf zu achten, dass die Abdichtungslagen der waagerechten Fläche die entsprechenden Abdichtungslagen der senkrechten Fläche überdecken, damit das Wasser nicht gegen den Stoß läuft.

Das Einstellen der Wasserhaltung, um die Funktionsfähigkeit der Dichtung nachweisen zu können, sowie die Sicherung gegen Auftrieb ist mit dem AG abzusprechen.

Bituminöse Abdichtungen, die beim Verlegen von Bewehrungsstahl gefährdet werden können, sind mit einem Anstrich aus Zementmilch zu versehen, um mechanische Beschädigungen erkennen zu können.

Bituminöse Abdichtungen, die im vertikalen oder stark geneigten Bereich starker Sonneneinstrahlung ausgesetzt sind, sind mit einem Anstrich aus Zementmilch zu versehen oder mit Planen abzuhängen, um ein Erwärmen und Abrutschen der Dichtung zu verhindern.

## Technische Vorbemerkungen Betonarbeiten
Technische Vorbemerkungen

Art und Umfang der Leistung
Gegenstand dieser Ausschreibung sind Betonarbeiten.

Angebots - und Ausführungsgrundlage
Für die Ausführung gelten die Bestimmungen dieses Leistungsverzeichnisses, die allgemeinen technischen Vorschriften der VOB, der einschlägigen Normen soweit sie die Leistungen betreffen, bauaufsichtlich eingeführte Gesetze, Richtlinien und Normen (die bezogen auf die Baumaßnahme anzuwenden sind) wie bsp. LBO NRW, Sonderbauverordnung, Schulbaurichtlinie, ASR, DIN 18040-1+2, behördliche Vorschriften, Verbandsrichtlinien und Verarbeitungsrichtlinien der Bauteil-, bzw. Werkstoffhersteller, Vorgaben der Berufsgenossenschaften, DGUV Vorschriften, Stadt - und kommuneninterne Vorgaben und Richtlinien, VDI Richtlinien etc.  in der jeweils gültigen Fassung sowie die allgemein anerkannten Regeln der Technik.

Mit den im Leistungsverzeichnis enthaltenen Angaben über Bauart, Baustoffe und Abmessungen gelten auch die Richtlinien der Hersteller, die Herstellervorschriften
sowie die auf den Herstellungsprozess bezogenen - bis hin zur fertigen und voll funktionsfähigen Leistung unter Zugrundelegung der gesetzlichen und behördlichen Vorschriften als beschrieben.

Allgemeine Hinweise
Soweit in der Leistungsbeschreibung auf Technische Spezifikationen, z. B. nationale Normen, mit denen Europäische Normen umgesetzt werden, europäisch technische Bewertungen, gemeinsame technische Spezifikationen, Internationale Normen, Bezug genommen wird, werden auch ohne den ausdrücklichen Zusatz: "oder gleichwertig", immer gleichwertige Technische Spezifikationen in Bezug genommen.

Gesonderter Hinweis auf unbedingt zu beachtende Gesetze, Normen, Richtlinien etc.:

DIN 4109-1
Schallschutz im Hochbau - Teil 1: Mindestanforderungen

DIN 4109-2
Schallschutz im Hochbau - Teil 2: Rechnerische Nachweise der Erfüllung der Anforderungen

DIN 4123
Ausschachtungen, Gründungen und Unterfangungen im Bereich bestehender Gebäude

DIN 4235-1
Verdichten von Beton durch Rütteln; Rüttelgeräte und Rüttelmechanik

DIN 7865-1
Elastomer-Fugenbänder zur Abdichtung von Fugen in Beton - Teil 1: Formen und Maße

DIN 7865-2
Elastomer-Fugenbänder zur Abdichtung von Fugen in Beton - Teil 2: Werkstoff-Anforderungen und Prüfung

DIN 18197
Abdichten von Fugen in Beton mit Fugenbändern

DIN 18218
Frischbetondruck auf lotrechte Schalungen

DIN 18531-1
Abdichtung von Dächern sowie von Balkonen, Loggien und Laubengängen - Teil 1: Nicht genutzte und genutzte Dächer - Anforderungen, Planungs- und Ausführungsgrundsätze

DIN 18531-3
Abdichtung von Dächern sowie von Balkonen, Loggien und Laubengängen - Teil 3: Nicht genutzte und genutzte Dächer - Auswahl, Ausführung und Details

DIN 18531-4
Abdichtung von Dächern sowie von Balkonen, Loggien und Laubengängen - Teil 4: Nicht genutzte und genutzte Dächer - Instandhaltung

DIN 18540
Abdichten von Außenwandfugen im Hochbau mit Fugendichtstoffen

DIN 18541-1
Fugenbänder aus thermoplastischen Kunststoffen zur Abdichtung von Fugen in Beton - Teil 1: Begriffe, Formen, Maße, Kennzeichnung

DIN 18541-2
Fugenbänder aus thermoplastischen Kunststoffen zur Abdichtung von Fugen in Beton - Teil 2: Anforderungen an die Werkstoffe und Prüfung

DIN EN 824
Wärmedämmstoffe für das Bauwesen - Bestimmung der Rechtwinkligkeit

DIN EN 1051-2
Glas im Bauwesen - Glassteine und Betongläser - Teil 2: Konformitätsbewertung/Produktnorm

DIN EN 1168
Betonfertigteile - Hohlplatten

DIN EN 1607
Wärmedämmstoffe für das Bauwesen - Bestimmung der Zugfestigkeit senkrecht zur Plattenebene

DIN EN 10088-1
Nichtrostende Stähle - Teil 1: Verzeichnis der nichtrostenden Stähle

DIN EN 12089
Wärmedämmstoffe für das Bauwesen - Bestimmung des Verhaltens bei Biegebeanspruchung

DIN EN 12620
Gesteinskörnungen für Beton

DIN EN 13162
Wärmedämmstoffe für Gebäude - Werkmäßig hergestellte Produkte aus Mineralwolle (MW) - Spezifikation

DIN EN 13163
Wärmedämmstoffe für Gebäude - Werkmäßig hergestellte Produkte aus expandiertem Polystyrol (EPS) - Spezifikation

DIN EN 13164
Wärmedämmstoffe für Gebäude - Werkmäßig hergestellte Produkte aus extrudiertem Polystyrolschaum (XPS) - Spezifikation

DIN EN 13165
Wärmedämmstoffe für Gebäude - Werkmäßig hergestellte Produkte aus Polyurethan-Hartschaum (PU) - Spezifikation

DIN EN 13166
Wärmedämmstoffe für Gebäude - Werkmäßig hergestellte Produkte aus Phenolharzschaum (PF) - Spezifikation

DIN EN 13167
Wärmedämmstoffe für Gebäude - Werkmäßig hergestellte Produkte aus Schaumglas (CG) - Spezifikation

DIN EN 13168
Wärmedämmstoffe für Gebäude - Werkmäßig hergestellte Produkte aus Holzwolle (WW) - Spezifikation

DIN EN 13169
Wärmedämmstoffe für Gebäude - Werkmäßig hergestellte Produkte aus Blähperlit (EPB) - Spezifikation

DIN EN 13171
Wärmedämmstoffe für Gebäude - Werkmäßig hergestellte Produkte aus Holzfasern (WF) - Spezifikation

DIN EN 13747
Betonfertigteile - Deckenplatten mit Ortbetonergänzung

DIN EN 14199
Ausführung von Arbeiten im Spezialtiefbau - Mikropfähle

DIN EN 14844
Betonfertigteile - Hohlkastenelemente

DIN EN 15037-1
Betonfertigteile - Balkendecken mit Zwischenbauteilen - Teil 1: Balken

DIN EN 15037-4
Betonfertigteile - Balkendecken mit Zwischenbauteilen - Teil 4: Zwischenbauteile aus Polystyrolhartschaum

DIN EN 15037-5
Betonfertigteile - Balkendecken mit Zwischenbauteilen - Teil 5: Leichte Zwischenbauteile für einfache Schalungen

DIN EN 15191
Betonfertigteile - Klassifizierung der Leistungseigenschaften von Glasfaserbeton

DIN EN 15258
Betonfertigteile - Stützwandelemente

DIN EN 15564
Betonfertigteile - Kunstharzbeton - Anforderungen und Prüfverfahren

DIN EN ISO 29465
Wärmedämmstoffe für das Bauwesen - Bestimmung der Länge und Breite

DIN EN ISO 29466
Wärmedämmstoffe für das Bauwesen - Bestimmung der Dicke

DIN EN ISO 29469
Wärmedämmstoffe für das Bauwesen - Bestimmung des Verhaltens bei Druckbeanspruchung

DIN EN ISO 29470
Wärmedämmstoffe für das Bauwesen - Bestimmung der Rohdichte

DAfStb-Richtlinie
Richtlinie Vorbeugende Maßnahmen gegen schädigende Alkalireaktion im Beton (Alkali-Richtlinie)
Herausgeber: Deutscher Ausschuss für Stahlbeton (DAfStb)

DAfStb-Richtlinie
Richtlinie Beton nach DIN EN 206-1 und DIN 1045-2 mit rezyklierten Gesteinskörnungen nach DIN EN 12620
Herausgeber: Deutscher Ausschuss für Stahlbeton (DAfStb)

DAfStb-Richtlinie
Richtlinie Herstellung und Verwendung von Trockenbeton und Trockenmörtel (Trockenbeton-Richtlinie)
Herausgeber: Deutscher Ausschuss für Stahlbeton (DAfStb)

DAfStb-Richtlinie
Richtlinie Selbstverdichtender Beton (SVB-Richtlinie)
Herausgeber: Deutscher Ausschuss für Stahlbeton (DAfStb)

DAfStb-Richtlinie
Richtlinie Wasserundurchlässige Bauwerke aus Beton (WU-Richtlinie)
Herausgeber: Deutscher Ausschuss für Stahlbeton (DAfStb)

DAfStb-Richtlinie
Richtlinie Massige Bauteile aus Beton
Herausgeber: Deutscher Ausschuss für Stahlbeton (DAfStb)

DAfStb-Richtlinie
Richtlinie Herstellung und Verwendung von zementgebundenem Vergussbeton und Vergussmörtel
Herausgeber: Deutscher Ausschuss für Stahlbeton (DAfStb)

DAfStb-Richtlinie
Richtlinie für die Herstellung von Beton unter Verwendung von Restwasser, Restbeton und Restmörtel
Herausgeber: Deutscher Ausschuss für Stahlbeton (DAfStb)

DAfStb-Richtlinie
Richtlinie Stahlfaserbeton
Herausgeber: Deutscher Ausschuss für Stahlbeton (DAfStb)

DAfStb-Richtlinie
Richtlinie für Schutz und Instandsetzung von Betonbauteilen
Herausgeber: Deutscher Ausschuss für Stahlbeton (DAfStb)

DAfStb-Richtlinie
Richtlinie für Beton mit verlängerter Verarbeitbarkeitszeit (Verzögerter Beton)
Herausgeber: Deutscher Ausschuss für Stahlbeton (DAfStb)

DAfStb-Richtlinie
Richtlinie  Qualität der Bewehrung - Ergänzende Festlegungen zur
Weiterverarbeitung von Betonstahl und zum Einbau der Bewehrung
Herausgeber: Deutscher Ausschuss für Stahlbeton (DAfStb)

DAfStb-Richtlinie
Richtlinie  Verstärken von Betonbauteilen mit geklebter Bewehrung
Herausgeber: Deutscher Ausschuss für Stahlbeton (DAfStb)

DAfStb-Richtlinie
Richtlinie  Wärmebehandlung von Beton
Herausgeber: Deutscher Ausschuss für Stahlbeton (DAfStb)

DBV-Merkblatt
Sichtbeton
Herausgeber: Deutscher Beton- und Bautechnik-Verein e.V. (DBV)

DBV-Merkblatt
Abstandhalter nach Eurocode 2
Herausgeber: Deutscher Beton- und Bautechnik-Verein e.V. (DBV)

DBV-Merkblatt
Unterstützungen nach Eurocode 2
Herausgeber: Deutscher Beton- und Bautechnik-Verein e.V. (DBV)

DBV-Merkblatt
Rückbiegen von Betonstahl und Anforderungen an Verwahrkästen nach Eurocode 2
Herausgeber: Deutscher Beton- und Bautechnik-Verein e.V. (DBV)

DBV Merkblatt
Betondeckung und Bewehrung. Sicherung der Betondeckung beim Entwerfen, Herstellen und Einbauen der Bewehrung sowie des Betons nach Eurocode 2
Herausgeber: Deutscher Beton- und Bautechnik-Verein e.V. (DBV)

DBV-Merkblatt
Injektionsschlauchsysteme und quellfähige Einlagen für Arbeitsfugen
Herausgeber: Deutscher Beton- und Bautechnik-Verein e.V. (DBV)

DBV-Merkblatt
Beton und Betonstahl
Herausgeber: Deutscher Beton- und Bautechnik-Verein e.V. (DBV)

DBV-Merkblatt
Begrenzung der Rissbildung im Stahlbeton- und Spannbetonbau
Herausgeber: Deutscher Beton- und Bautechnik-Verein e.V. (DBV)

DBV-Merkblatt
Sommer- und Winterbetonagen
Herausgeber: Deutscher Beton- und Bautechnik-Verein e.V. (DBV)

DBV-Merkblatt
Betonschalungen und Ausschalfristen
Herausgeber: Deutscher Beton- und Bautechnik-Verein e.V. (DBV)

DBV-Merkblatt
Gleitbauverfahren
Herausgeber: Deutscher Beton- und Bautechnik-Verein e.V. (DBV)

DBV-Merkblatt
Hochdruckwasserstrahlen im Betonbau
Herausgeber: Deutscher Beton- und Bautechnik-Verein e.V. (DBV)

DBV-Merkblatt
Nachbehandlung von Beton
Herausgeber: Deutscher Beton- und Bautechnik-Verein e.V. (DBV)

FDB-Merkblatt Nr. 1
Sichtbetonflächen von Fertigteilen aus Beton und Stahlbeton
Herausgeber: Fachvereinigung Deutscher Betonfertigteilbau e.V.

IVD-Merkblatt Nr. 6
Fugenabdichtung an Anlagen zum Umgang mit wassergefährdenden Stoffen
Herausgeber: Industrieverband Dichtstoffe e.V. (IVD)

IVD-Merkblatt Nr. 21
Elastische Fugenabdichtungen im Lebensmittelbereich
Herausgeber: Industrieverband Dichtstoffe e.V. (IVD)

IVD-Merkblatt Nr. 27
Abdichten von Anschluss- und Bewegungsfugen an der Fassade mit spritzbaren Dichtstoffen
Herausgeber: Industrieverband Dichtstoffe e.V. (IVD)

IVD-Merkblatt Nr. 28
Sanierung von defekten Fugenabdichtungen an der Fassade
Herausgeber: Industrieverband Dichtstoffe e.V. (IVD)

IVD-Merkblatt Nr. 30
Montageklebstoffe für Klebungen und Abdichtungen
Herausgeber: Industrieverband Dichtstoffe e.V. (IVD)

IVD-Merkblatt Nr. 32
Bewehrte Wandplatten aus Porenbeton - Dimensionierung und Abdichtung mit
spritzbaren Dichtstoffen
Herausgeber: Industrieverband Dichtstoffe e.V. (IVD)

MB 866
Merkblatt 866: Nichtrostender Betonstahl
Herausgeber: Informationsstelle Edelstahl Rostfrei

Porenbeton-Handbuch
Herausgeber: Bundesverband Porenbeton

Porenbeton Bautechnische Daten
Mauerwerksprodukte aus Porenbeton
Herausgeber: Bundesverband Porenbeton

WTA-Merkblatt 5-17-21/D
Schutz und Instandsetzung von Beton: Instandsetzungskonzepte
Herausgeber: Wissenschaftlich-Technische Arbeitsgemeinschaft für Bauwerkserhaltung und Denkmalpflege e.V. (WTA)

Zement-Merkblatt B 2
Gesteinskörnungen für Normalbeton
Herausgeber: InformationsZentrum Beton GmbH

Zement-Merkblatt B 3
Betonzusätze., Zusatzmittel und Zusatzstoffe
Herausgeber: InformationsZentrum Beton GmbH

Zement-Merkblatt B 4
Frischbeton - Eigenschaften und Prüfungen
Herausgeber: InformationsZentrum Beton GmbH

Zement-Merkblatt B 5
Überwachen von Beton auf Baustellen
Herausgeber: InformationsZentrum Beton GmbH

Zement-Merkblatt B 6
Transportbeton - Festlegung, Bestellung, Lieferung, Abnahme
Herausgeber: InformationsZentrum Beton GmbH

Zement-Merkblatt B 7
Bereiten und Verarbeiten von Beton
Herausgeber: InformationsZentrum Beton GmbH

Zement-Merkblatt B 8
Nachbehandlung und Schutz des jungen Betons
Herausgeber: InformationsZentrum Beton GmbH

Zement-Merkblatt B 9
Expositionsklassen für Betonbauteile im Geltungsbereich des EC2
Herausgeber: InformationsZentrum Beton GmbH

Zement-Merkblatt B 11
Massige Bauteile aus Beton
Herausgeber: InformationsZentrum Beton GmbH

Zement-Merkblatt B 12
Unterwasserbeton
Herausgeber: InformationsZentrum Beton GmbH

Zement-Merkblatt B 13
Leichtbeton
Herausgeber: InformationsZentrum Beton GmbH

Zement-Merkblatt B 14
Infraleichtbeton
Herausgeber: InformationsZentrum Beton GmbH

Zement-Merkblatt B 18
Risse im Beton
Herausgeber: InformationsZentrum Beton GmbH

Zement-Merkblatt B 27
Ausblühungen
Herausgeber: InformationsZentrum Beton GmbH

Zement-Merkblatt B 29
Selbstverdichtender Beton - Eigenschaften und Prüfungen
Herausgeber: InformationsZentrum Beton GmbH

Zement-Merkblatt H 8
Sichtbeton - Techniken der Flächengestaltung
Herausgeber: InformationsZentrum Beton GmbH

Zement-Merkblatt H 10
Wasserundurchlässige Betonbauwerke
Herausgeber: InformationsZentrum Beton GmbH

Baugrund

siehe Anlage Bodengutachten

Der bauseits vorbereitete Baugrund aus 80cm Schotterbett ist allseitig mit einem 1,10m breiten Schotterüberstand ausgeführt und wurde allseitig geebnet.

Angaben zu Stoffen und Bauteilen
Im Beton dürfen keine organischen Verunreinigungen (Holz, Kohle u. dgl.) enthalten sein.

Betonschalungssteine dürfen nur nach Zustimmung der Bauleitung verwendet werden, falls diese Leistung nicht ausdrücklich ausgeschrieben ist.

Dämmplatten aus Polystyrol-Hartschaum müssen zur Vermeidung von Schwindfugen ausreichend abgelagert sein. Die Bauleitung kann einen Nachweis über das Herstellungsdatum verlangen.

Die Lagerung von Zement auf der Baustelle hat nach Abschnitt 1 Zement-Merkblatt B 7 zu erfolgen.

Im Bereich sich kreuzender Bewehrung (Haupt- und Nebenunterzug mit Stützen) sowie für die darunter zu betonierenden Bauteile ist das Größtkorn entsprechend zu begrenzen. Diese Regelung geht dem Einhalten der genormten Anteile von Überkorngrößen vor.

Der Einsatz von Dichtungsmitteln (DM) für wasserundurchlässigen Beton bedarf der ausdrücklichen Genehmigung durch die Bauleitung.

Angaben zur Ausführung
Die nach ATV DIN 18299 Abschnitt 4.1.11 durch den AN zu beseitigenden Verunreinigungen beziehen sich auch auf die Verunreinigung der öffentlichen Verkehrswege durch Fahrzeuge und Maschinen des AN oder seiner Subunternehmer. Solche Verunreinigungen sind durch geeignete Maßnahmen möglichst zu vermeiden. Trotzdem auftretende Verunreinigungen sind so rechtzeitig zu beseitigen, dass durch sie keine Gefährdung des öffentlichen Verkehrs entstehen kann.

Der AN hat eine eventuell erforderliche Aufgrabungserlaubnis der Rechtsträger einzuholen.

Es obliegt grundsätzlich dem AN, die Reihenfolge der Herstellung der einzelnen Bauteile zu bestimmen. Daraus resultierende zusätzlich technologisch bedingte Maßnahmen, wie Schalungsausschnitte, Bewehrungsanschlüsse, Abstellungen, gelten als Nebenleistungen.

Auf frisch betonierten Decken dürfen keine Arbeiten ausgeführt werden. Dies gilt im besonderen für das Lagern von Material, Aufstellen von Gerüsten etc.; bei niedrigen Temperaturen verlängern sich die Belastungsfristen auf frisch betonierten Decken entsprechend.

Öffnungen, Durchbrüche, Aussparungen in Decken sind gegen Niederschlagswasser während der Rohbauarbeiten provisorisch abzudichten.

Vor dem Betonieren sind die Hohlräume von Hochlochziegeln so abzudecken, dass kein Beton in die Hohlräume eindringen kann.

Das Verlegen von Rohren, z.B. Leerrohre für elektrische Leitungen, sanitäre Installationen, und Einbauteilen, z.B. Einbautöpfe für Einbauleuchten und spezielle Anker und Befestigungsunterteile soll entweder unter Anwesenheit der betreffenden Unternehmen erfolgen oder ist diesen zu gestatten. Auf die entsprechende Fixierung ist zu achten.

Tragende Innenwände sollen zusammen mit den Außenwänden hergestellt werden.

Beim Einziehen von Stahlbetondecken in vorhandene Bausubstanz sind die statischen Berechnungen für die Auflager - falls nicht Bestandteil der Ausführungsunterlagen - anzufordern. Falls aus den Unterlagen nicht ersichtlich, sind die technologischen Vorgänge, Größe und Tiefe der Aussparungen im Bereich der Auflager sowie die Maßnahmen für den kraftschlüssigen Verbund mit Tragwerksplaner und Bauleitung abzustimmen. Einfüllöffnungen für die Auflager sind nach oben abzuschrägen.

Die Flächen von Konstruktionsteilen, die Gleitlager aufnehmen sollen, sind grundsätzlich eben und glatt herzustellen. Dafür sind die statischen Vorgaben einzusehen.

Weil die Lage vorhandener Leitungen, Kabel, Dräne, Kanäle, Vermarkungen und sonstiger Hindernisse vor der Ausführung der Arbeiten nicht angegeben werden kann, hat der AN das Vorhandensein und die Lage entsprechend Abschnitt 3 der ATV zu erkunden.

Diese Besondere Leistung wird, falls notwendig, gesondert vergütet.

Schalung
Das Aufbringen von Trennmitteln im Sprühverfahren nach Einbringung der Bewehrung bedarf der Zustimmung der Bauleitung; die Verarbeitungsrichtlinien des Herstellers sind dazu vorzulegen.

Die Löcher der Schalungsabstandhalter sind nach dem Ausschalen zu schließen.

Werden zur Herstellung von Aussparungen Schaumkörper in die Schalung eingebaut, sind sie beim Ausschalen restlos zu entfernen. Das Ausbrennen von Schalungen für Aussparungen ist untersagt.

Hilfsstützen sind grundsätzlich als verbleibende Teile der Schalung auszubilden. Ein nachträgliches Einziehen ist nur mit Zustimmung der Bauleitung zulässig.

Tragende Bauteile wie Balken und Unterzüge, die durch die Schalung und das zu betonierende Bauteil belastet werden und die noch nicht die erforderliche Tragfähigkeit erreicht haben, sind abzustützen.

Sichtbeton
Sofern im Leistungsverzeichnis nichts anders angegeben wird, ist Sichtbeton in der Sichtbetonklasse SB 2 gemäß DBV-Merkblatt Sichtbeton auszuführen.

Eine nachträgliche Ausbesserung von Fehlstellen ist ohne vorherige Abstimmung mit der Bauleitung untersagt.

Bewehrung
Abstandhalter müssen dem DBV-Merkblatt Abstandhalter entsprechen.

Die Bewehrung darf beim Betonieren nicht betreten werden, geeignete Laufstege sind vorzusehen.

Die Angaben über die Überdeckung der Bewehrung sind den Ausführungsplänen für die Bewehrung und den Schalungszeichnungen zu entnehmen. Aus Gründen des Brandschutzes oder der Gefahr der schnellen Karbonatisierung des Betons können wesentlich höhere Werte als die Mindestwerte nach EC2 gefordert sein.

Bei Kragplatten im Außenbereich ist die Bewehrung so aufzubiegen, dass auch im Bereich von Tropfkanten oder gefasten Kanten die Mindestbetondeckung garantiert ist.

Wird (spätestens) beim Einbau der Bewehrung im Bereich von Kreuzungspunkten, z.B. an Stützen mit Unterzügen oder Haupt- und Nebenunterzügen, erkannt, dass ein ordnungsgemäßes Einbringen oder Verdichten des Betons nicht möglich ist und keine Vorgaben für Rüttellücken und Betoniergassen in den Ausführungsunterlagen vorhanden sind, ist unverzüglich der Tragwerksplaner zu konsultieren, um solche festzulegen.

Der AN vereinbart rechtzeitig die Termine für vorgeschriebene Abnahmen mit der Baubehörde bzw. dem Statiker oder Prüfingenieur. Die Bauleitung ist darüber zu informieren.

Eine Ausfertigung des Abnahmeprotokolls der Bewehrung ist dem AG zu übergeben

Stahlbetonfertigteile
Für Stahlbetonfertigteile hat der AN ohne besondere Aufforderung den Lieferschein nach DIN 1045-4 der Bauleitung vorzulegen. Konstruktionszeichnungen sind auf Verlangen zu liefern.

Werden statische Nachweise vom AN gefordert, so umfasst die Leistung auch:

Anforderungen an die Auflager, Berücksichtigung der Anhängelasten, Angabe der Verbindungsmittel, Befestigungspunkte für provisorische Umwehrungen, Montageabsteifungen einschließlich Befestigungspunkte oder -linien, Kennzeichnungen nach 1045-4 müssen im Montagezustand lesbar sein.

Gründungen
Vor Einbringen des Betons bzw. von Sauberkeits- oder kapillarbrechenden Schichten ist grundsätzlich die Zustimmung der Bauleitung einzuholen.

Es darf nur auf ein ungestörtes Planum bzw. eine Fundamentsohle aus gewachsenem Erdreich gegründet werden. Die Fläche ist von losen Bestandteilen zu befreien.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.

Bei Unterfangungen bestehender Fundamente ist der Beton über höherliegende Einfüllöffnungen einzubringen und intensiv zu verdichten. Nach 30 - 45 Minuten ist zwecks Schließung der eventuellen Setzung ohne nochmalige Verdichtung fließfähiger Beton nachzufüllen oder Quellmörtel zu verwenden. Vertikale Trennfugen sind anzuordnen.

Fugen
Wenn in den Projektunterlagen nichts anderes gefordert wird, bleibt die Herstellung von Arbeitsfugen dem Grunde nach dem AN überlassen. Wenn sie bei Sichtbeton nicht vermieden werden können, sind sie in Abstimmung mit der Bauleitung anzuordnen.

Transportbeton
Das Reinigen von Maschinen und Fahrzeugen für Transportbeton darf nur an mit der Bauleitung abgestimmten Stellen auf der Baustelle erfolgen.

Verkehrssicherung
Zum Leistungsumfang der nach ATV Abschnitt 4.1 als Nebenleistung durch den AN herzustellenden Abdeckungen und Umwehrungen zählen auch deren Überprüfung und deren Erhalt im ordnungsgemäßen Zustand bis zum Zeitpunkt der Übergabe an den AG nach Fertigstellungder eigenen Arbeiten.

## Hinweis Rohbauarbeiten
Folgende Hinweise gelten für die nachbeschriebenen Positionen und sind dementsprechend auch kalkulatorisch zu berücksichtigen:

- Die nachbeschriebenen Leistungen sind abschnittsweise und nach Baufortschritt zu erbringen. Bsp. wird zunächst die Bodenplatte ausgeführt, dann nachgelagert die Wand-Fertigteilkonstruktionen und abschließend, nach Ausführung der Holzmodulkonstruktionen und Fenster-Türelemente, dann der Anschlussstreifen Abdichtung Boden/Wand sowie diverse Abdichtungsanschlüsse an angrenzende Bauteile.

 Die abschnittsweise Ausführung bzw. auch das mehrmalige
 An - und Abfahren ist kalkulatorisch zu berücksichtigen  und in die EPs einzukalkulieren.

- Parken im Bereich der Feuerwehrzufahrt sowie der Schulhoffläche ist strengstens untersagt.

- Zu den jeweiligen EPs sind sämtliche Durchbrüche und Ausparungen (in Wänden, Decken, Bodenplatte etc. wie bsp. Durchführung der Entwässerung durch die Bodenplatte, RWA-Kuppeln, Fenster - und Fassadenöffnungen etc.), Ausklinkungen, Konsolen, Auflagertaschen sowie Befestigungsmittel aller Art wie Kleineisenteile, Konsolen, Anker etc. gemäß Statik und vorliegenden Planunterlagen zu berücksichtigen und entsprechend in die jeweiligen EPs einzukalkulieren, sollte in der nachbeschriebenen Leistungsbeschreibung nichts anders beschrieben sein.

- Der nachbeschriebene Wandabdichtungsaufbau und auch die Perimeterdämmung sind grundätzlich auf min. 30cm über OK geplantes Gelände auszuführen, stellenweise auch höher gemäß Ausführungsplanung.

## 03 VE03-Rohbauarbeiten

### Titel 01 Vorarbeiten

**01.1 Statik + Werk - und Montageplanung**
*** Pauschalposition
Statischer Nachweis / Standsicherheitsnachweis
für alle nachbeschriebenen Betonkonstruktionen.

Der prüfbare statische Nachweis / Standsicherheitsnachweis inkl. aller notwenidgen Berechnungen und Planunterlagen, über die Einhaltung sämtlicher statischer Forderungen, ist in schriftlicher Form (6-fach), vorzulegen.

Einreichen der prüffähigen Statik in Papierform wie folgt:

-2 x für Prüfstatiker
-1 x für Tragwerksplaner
-1 x für Bauherr
-1 x für Architekt
-1 x für Bauleitung

Der AN muss in Einklang mit der bestehenden Gebäudestatik, die statische Berechnung als Genehmigungstatik mit den dazugehörigen Übersichtszeichnungen, den Konstruktionszeichnungen, den Regeldetails sowie den Schal - und Bewehrungsplänen erstellen und in prüffähiger Form vorzulegen.

Auf Basis der statischen Berechnung erfolgt die weitere technische Bearbeitung bzw. Werk - und Montageplanung wie folgt :

- alle für den gesamten Umfang dieser Leistungsbeschreibung erforderlichen bzw. vom planenden Architekten angeforderten Werkstatt- und Detailzeichnungen, Übersichtspläne, Details, Befestigungsmittel, Schal - und Bewehrungspläne etc.
- Anfertigen, Vorlegen und Abstimmen mit dem planenden Architekten vor Ausführung der Arbeiten inkl. Einarbeiten von Änderungen und Fortschreibung
- Grundlage für die Ausführungszeichnungen sind die vorhandenen Ausführungspläne des Architekten

Darstellung bsp. wie folgt:

-  Gesamtansichten mit Rasterbemaßung und Höhenkoten inklusive Horizontal- und Vertikalschnitten

-  Einzelansichten mit Rasterbemaßung und Höhenkoten inklusive Horizontal- und Vertikalschnitten und Grundrissdarstellung bsp. von einzelnen Wandelemementen

-Grundrissdarstellung der eingebauten Betonkonstruktionen mit Maßbezug auf das Achsensystem inklusive Schematischer Darstellung der angrenzende Gewerke wie z.B. Fensterelemente,Sonnenschutz und Attiken zwecks Kollisionsprüfung.

Raster-, Montage- und Dornsetzpläne sowie Detailpläne für die verschiedenen Anschlusssituationen

Einzelansichten 1:10/1:20/1:50
Details 1:2/1:5/1:10

Einreichen der Werk - und Montageplanung in digitaler Form (pdf/dxf/dwg). Die Übergabe einer ifc-Datei ist nicht verpflichtend, aber ausdrücklich vom AG gewünscht.

Alle Konstruktionsmaße müssen vom AN eigenverantwortlich an der Baustelle ermittelt werden bzw. im Einvernehmen mit dem Architekten ermittelt werden.

Je nach Qualität der Werkstatt- und Montageplanung sind mehrere Prüfläufe einzurechnen.

Die Statik und die Werk - und Montageplanung sind innerhalb von 4 Wochen nach Auftragsvergabe  zu übergeben.

Die Teilnahme an bis zu 3 Planungssitzungen (1,5 Stunden) zur Abstimmung der Statik und Werk - und Montageplanung mit dem AG, Architekt, Fachplanungsbeteiligten und den ausführenden Firmen Holzbau und TGA ist einzukalkulieren.
Menge: 1,000 psch

**01.2 Musterfläche 1,0m²**
Musterfläche für Sichtbetonflächen im Treppenhaus.

Musterfläche 1,0m²
Menge: 1,000 St

**01.3 Autokran**
Gestellung eines Autokrans inkl. Bedienpersonal

Traglastklasse: nach Erforderniss

max. Gebäudehöhe: gemäß Ausführungsplanung

Ballastierung gemäß Einsatzplanung

Auf- und Abbau des Krans

Einweisung des Bedienpersonals durch AG

Anfahrt und Abfahrt zur Baustelle

Standzeiten inkl. Wartezeiten

Sämtliche benötigten Anschlagmittel inklusive Genehmigungen und Absicherungen für öffentlichen Verkehrsraum (sofern notwendig)

Kran muss für Einsätze im innerstädtischen Bereich geeignet sein (begrenzte Aufstellfläche).

Anlieferung und Abtransport des Krans sowie aller Nebeneinrichtungen sind im Angebotspreis enthalten.

Kosten für Stillstandszeiten aufgrund von Verschulden des Auftragnehmers trägt der AN.

Einsatz Autokran nur nach vorheriger Abstimmung mit der Bauleitung.

Die Autokranstandflächen sind vorab mit der örtlichen Bauleitung abzustimmen.
Menge: 20,000 d

**01.4 Lastplattendruckversuch**
Lastplattendruckversuch nach DIN 18134 des bauseits erstellten Unterbaus aus Schotter bzw. RCL gemeinsam mit dem AG und Bauleitung .

Die Lastplattendruckversuche sind vom AN zu organisieren, durchzuführen und zu protokollieren.
Menge: 2,000 Stk

**01.5 Feinabsteckung**
Feinabsteckung der geplanten Gebäudeaußenpunkte gemeinsam mit dem bauseits gestelltem Vermessungsunternehmnen.
Menge: 1,000 Stk

### Titel 02 Betonarbeiten Bodenplatte

**02.1 Sauberkeitsschicht, Kiessand, Dicke 5 cm**
Sauberkeitsschicht aus Kiessand unter Gründungsbauteilen aller Art (Einzel- und Streifenfundamente, Boden- und Fundamentplatten).

Konstruktionsschicht Gründung: Sauberkeitsschicht

Baustoff: Kiessand

Dicke: 5 cm
Menge: 750,000 m²

**02.2 Dämmung, unter Bodenplatte, XPS 035 ds, 120 mm**
Dämmung unter Bodenplatte mit extrudierten Polystyrol-Hartschaumplatten mit Stufenfalz auf vorhandenen Unterbau lose verlegt im Verband.

Bauteil Dämmung: unter Bodenplatte

Dämmstoff: extrudiertes Polystyrol (XPS)

Wärmeleitfähigkeit (Bemessungswert: 0,035 W/(mK)

Anwendungstyp: PB

Druckbelastbarkeit: ds

Brandverhalten: E (DIN EN 13501-1)

Dicke Dämmplatte: 120 mm

Angeb. Fabrikat: '..........'
Menge: 750,000 m²

**02.3 Trennlage, PE-Folie 0,2 mm, 2-lagig**
Trennlage unter Bodenplatte, mit PE-Folie; Stöße überlappt.

Konstruktionsschicht Gründung: Trennlage

Material: PE-Folie, 2-lagig

Foliendicke: 0,2 mm

Stoßüberlappung: 15 cm
Menge: 750,000 m²

**02.4 Bodenplatte, C25/30, Stahlbeton, Dicke 40 cm**
Bodenplatte aus Stahlbeton auf vorbeschriebenen Unterbau, Oberfläche abgezogen, Ausführung eben, Schalung und Bewehrung in gesonderter Position.

Bauteil Gründung: Bodenplatte

Baustoff: Stahlbeton

Festigkeitsklasse : C25/30

Expositionsklassen : XC1

Dicke: 40 cm
Menge: 750,000 m²

**02.5 Ausklinkung Bodenplatte für Verdornung**
Ausklinkung der vorbeschriebenen Bodenplatte für Verdornung der nachbeschriebenen Sockelwände.

Im EP ist auch die Herstellung der Ausparrungen für die
Verdornung zu berücksichtigen.

Bsp. Kernbohrungen im Abstand von ca. 30cm oder Einbau von entsprechenden Montagehülsen gemäß Statik und Werk - und Montageplanung AN.
Menge: 125,000 m

**02.6 Randschalung Bodenplatte, Breite 40cm**
Randschalung für vorbeschriebene Bodenplatte inkl. seitlicher Abstützungskonstruktionen.

Bauteil Schalung: Boden-Fundamentplatte

Ausführung Schalung: Randschalung

Oberfläche Schalung: nach Wahl AN, geeignet für Aufnahme
der nachbeschriebenen Abdichtung + Perimeterdämmung

Dicke Bodenplatte : 40cm
Menge: 50,000 m²

**02.7 Sauberkeitsschicht Windfang, Kiessand, Dicke 5 cm**
Sauberkeitsschicht aus Kiessand unter Gründungsbauteilen aller Art (Einzel- und Streifenfundamente, Boden- und Fundamentplatten).

Konstruktionsschicht Gründung: Sauberkeitsschicht

Baustoff: Kiessand

Dicke: 5 cm
Menge: 70,000 m²

**02.8 Dämmung, unter Bodenplatte Windfang, XPS 035 ds, 120 mm**
Dämmung unter Bodenplatte mit extrudierten Polystyrol-Hartschaumplatten mit Stufenfalz auf vorhandenen Unterbau lose verlegt im Verband.

Bauteil Dämmung: unter Bodenplatte

Dämmstoff: extrudiertes Polystyrol (XPS)

Wärmeleitfähigkeit (Bemessungswert: 0,035 W/(mK)

Anwendungstyp: PB

Druckbelastbarkeit: ds

Brandverhalten: E (DIN EN 13501-1)

Dicke Dämmplatte: 120 mm

Angeb. Fabrikat: '..........'
Menge: 70,000 m²

**02.9 Trennlage Windfang, PE-Folie 0,2 mm, 2-lagig**
Trennlage unter Bodenplatte, mit PE-Folie; Stöße überlappt.

Konstruktionsschicht Gründung: Trennlage

Material: PE-Folie, 2-lagig

Foliendicke: 0,2 mm

Stoßüberlappung: 15 cm
Menge: 70,000 m²

**02.10 Bodenplatte Windfang, C25/30, Stahlbeton, Dicke 25 cm**
Bodenplatte aus Stahlbeton auf vorbeschriebenen Unterbau, Oberfläche abgezogen, Ausführung eben, Schalung und Bewehrung in gesonderter Position.

Bauteil Gründung: Bodenplatte

Baustoff: Stahlbeton

Festigkeitsklasse : C25/30

Expositionsklassen : XC1

Dicke: 25 cm
Menge: 70,000 m²

**02.11 Ausklinkung Bodenplatte für Verdornung**
Ausklinkung der vorbeschriebenen Bodenplatte für Verdornung der nachbeschriebenen Sockelwände.

Im EP ist auch die Herstellung der Ausparrungen für die
Verdornung zu berücksichtigen.

Bsp. Kernbohrungen im Abstand von ca. 30cm oder Einbau von entsprechenden Montagehülsen gemäß Statik und Werk - und Montageplanung AN.
Menge: 25,000 m

**02.12 Randschalung Bodenplatte Windfang, Breite 25cm**
Randschalung für vorbeschriebene Bodenplatte inkl. seitlicher Abstützungskonstruktionen.

Bauteil Schalung: Boden-Fundamentplatte

Ausführung Schalung: Randschalung

Oberfläche Schalung: nach Wahl AN, geeignet für Aufnahme
der nachbeschriebenen Abdichtung + Perimeterdämmung

Dicke Bodenplatte : 25cm
Menge: 8,000 m²

### Titel 03 Betonarbeiten Fertigteile

#### Bereich 03.01 Betonsockel

**03.01.1 Sockel als Winkelstützwand, Beton C25/30, Dicke 24cm**
Sockel Winkelstützwand als Vollfertigteil, erdberührt, innenseitig in SB3, Bewehrung in gesonderter Position.

Bauteil: Sockel Winkelstützwand

Baustoff: Stahlbeton-Vollfertigteil

Festigkeitsklasse : C25/30

Expositionsklassen : XC1

Dicke: 24 cm

Höhe: Gemäß Ausführungsplanung und Statik (bis ca. 208cm)

Oberfläche: innenseitig schalungsglatt SB3

Betoneinfüllseite: sauber handgeglättet, werkseitige Hydrophobierung,einschl. sämtlicher Montagemittel und Transportanker herstellen, frei Baustelle liefern und montieren.

Unterseitige Verdornung mit der vorbeschriebenen Bodenplatte mit einem Abstand von ca. 30cm ist in den EP einzukalkulieren.

Aufstandsflächen vollflächig mit Zementmörtel untermörteln.

Elementfugen dauerelastisch versiegeln.

Wandaufteilung nach Abstimmung mit dem AG und Architekten. Wandstöße bzw. Wandstoßfugen sind hinter angrenzenden Wänden auszuführen.
Menge: 120,000 m²

**03.01.2 Sockel, Beton C25/30, Dicke 24cm**
Sockel als Vollfertigteil, erdberührt, innenseitig in SB3, Bewehrung in gesonderter Position.

Bauteil: Sockel

Baustoff: Stahlbeton-Vollfertigteil

Festigkeitsklasse : C25/30

Expositionsklassen : XC1

Dicke: 24 cm

Höhe: Gemäß Ausführungsplanung und Statik (bis ca. 75cm)

Oberfläche: innenseitig schalungsglatt SB3

Betoneinfüllseite: sauber handgeglättet, werkseitige Hydrophobierung, einschl. sämtlicher Montagemittel und Transportanker herstellen, frei Baustelle liefern und montieren.

Unterseitige Verdornung mit der vorbeschriebenen Bodenplatte mit einem Abstand von ca. 30cm ist in den EP einzukalkulieren.

Aufstandsflächen vollflächig mit Zementmörtel untermörteln.

Elementfugen dauerelastisch versiegeln.

Wandaufteilung nach Abstimmung mit dem AG und Architekten. Aufteilung Wandstöße bzw. Wandstoßfugen nur nach Abstimmung mit dem AG und Architekten.
Menge: 60,000 m²

**03.01.3 Sockel Windfang, Beton C25/30, Dicke 24cm**
Sockel als Vollfertigteil, erdberührt, innenseitig in SB3, Bewehrung in gesonderter Position.

Bauteil: Sockel Windfang

Baustoff: Stahlbeton-Vollfertigteil

Festigkeitsklasse : C25/30

Expositionsklassen : XC1

Dicke: 24 cm

Höhe: Gemäß Ausführungsplanung und Statik (bis ca. 57,5cm)

Oberfläche: innenseitig schalungsglatt SB3

Betoneinfüllseite: sauber handgeglättet, werkseitige Hydrophobierung, einschl. sämtlicher Montagemittel und Transportanker herstellen, frei Baustelle liefern und montieren.

Unterseitige Verdornung mit der vorbeschriebenen Bodenplatte mit einem Abstand von ca. 30cm ist in den EP einzukalkulieren.

Aufstandsflächen vollflächig mit Zementmörtel untermörteln.

Elementfugen dauerelastisch versiegeln.

Wandaufteilung nach Abstimmung mit dem AG und Architekten. Aufteilung Wandstöße bzw. Wandstoßfugen nur nach Abstimmung mit dem AG und Architekten.
Menge: 16,000 m²

**03.01.4 Zulage Anschluss Holzkonstruktion**
Zulage für Befestigung der Holzmodulkonstruktion o. Holzstützen auf den vorbeschriebenen Sockelwänden mittels bsp. Montageschienen (HTA o. HTU) gemäß Werk - und Montageplanung Statik und Werk - und Montageplanung AN.

Die Abstimmung der Unterkonstruktion für den Anschluss der Holzmodulkonstruktion o. Holzstützen hat in enger Abstimmung mit der Statik und dem ausführenden Holzbauunternehmen zu erfolgen.
Menge: 150,000 m

#### Bereich 03.02 Fertigteile Treppenhaus

**03.02.1 Wandplatten Treppenhaus, Beton C25/30, Dicke 24 cm**
Wandplatten Treppenhaus als Vollfertigteil, innenseitig in SB3, Bewehrung in gesonderter Position.

Bauteil: Wandplatten Treppenhaus

Baustoff: Stahlbeton-Vollfertigteil

Festigkeitsklasse : C25/30

Expositionsklassen : XC1

Dicke: 24 cm

Höhe: Gemäß Ausführungsplanung

Oberfläche: schalungsglatt SB3

Betoneinfüllseite: sauber handgeglättet, werkseitige Hydrophobierung, einschl. sämtlicher Montagemittel und Transportanker herstellen, frei Baustelle liefern und montieren.

Elementfugen dauerelastisch versiegeln.

Wandaufteilung nach Abstimmung mit dem AG und Architekten. Wandstöße bzw. Wandstoßfugen sind hinter angrenzenden Wänden auszuführen.
Menge: 140,000 m2

**03.02.2 Massivdecke Treppenhaus, Beton C25/30, Dicke 20 cm**
Massivdecke Treppenhaus als Vollfertigteil inkl. Attikaaufkantung gemäß Ausführungsplanung und Statik, innenseitig in SB3, Bewehrung in gesonderter Position.

Bauteil: Massivdecke Treppenhaus

Baustoff: Stahlbeton-Vollfertigteil

Festigkeitsklasse : C25/30

Expositionsklassen : XC1

Dicke: 20 cm

Oberfläche: innenseitig schalungsglatt SB3

Betoneinfüllseite: handgeglättet, einschl. der Montageteile, herstellen, liefern und montieren. Hüllwellrohre kraftschlüssig mir schwindfreiem Vergussmörtel vergießen.

Elementfugen dauerelastisch versiegeln.
Menge: 26,000 m2

**03.02.3 Bandkonsole für Podeste**
Bandkonsole für Podeste als Zulage an Wandplatten einschl. inkl. aller Einbauteile für die Treppenpodeste herstellen.

Bewehrung in gesonderter Position.
Menge: 13,000 m

**03.02.4 Treppenlauf 11 Steigungen, b = 1,40 m, Beton C25/30, Dicke 20 cm**
Treppenlauf 11 Steigungen, b = 1,40 m als Vollfertigteil, unterseitig + beidseitig in SB3, Bewehrung in gesonderter Position.

Bauteil: Treppenlauf

Baustoff: Stahlbeton-Vollfertigteil

Festigkeitsklasse : C25/30

Expositionsklassen : XC1

Dicke: 20 cm

Ausführung gemäß Ausführungsplanung

Oberfläche: unterseitig + beidseitig schalungsglatt SB3

Betoneinfüllseite: handgeglättet, einschl. der Montageteile, herstellen, liefern und montieren.

Elementfugen und Anschlussfugen zu den Treppenhauswänden dauerelastisch versiegeln.

Treppenlauf in vollständig schallentkoppelter Ausführung zu allen Umgrenzungswänden nach Wahl AN.
Menge: 1,000 Stk

**03.02.5 Treppenlauf 10 Steigungen, b = 1,40 m, Beton C25/30, Dicke 20 cm**
Treppenlauf 10 Steigungen, b = 1,40 m als Vollfertigteil, unterseitig + beidseitig in SB3, Bewehrung in gesonderter Position.

Bauteil: Treppenlauf

Baustoff: Stahlbeton-Vollfertigteil

Festigkeitsklasse : C25/30

Expositionsklassen : XC1

Dicke: 20 cm

Ausführung gemäß Ausführungsplanung

Oberfläche: unterseitig + beidseitig schalungsglatt SB3

Betoneinfüllseite: handgeglättet, einschl. der Montageteile, herstellen, liefern und montieren.

Elementfugen und Anschlussfugen zu den Treppenhauswänden dauerelastisch versiegeln.

Treppenlauf in vollständig schallentkoppelter Ausführung zu allen Umgrenzungswänden nach Wahl AN.
Menge: 1,000 Stk

**03.02.6 Treppenpodest, Beton C25/30, Dicke 20 cm**
Treppenpodest als Vollfertigteil, unterseitig + beidseitig in SB3, Bewehrung in gesonderter Position.

Bauteil: Treppenlauf

Baustoff: Stahlbeton-Vollfertigteil

Festigkeitsklasse : C25/30

Expositionsklassen : XC1

Dicke: 20 cm

Ausführung gemäß Ausführungsplanung: Länge ca. 3,44 m, Breite ca. 1,40 m

Oberfläche: unterseitig + beidseitig schalungsglatt SB3

Betoneinfüllseite: handgeglättet, inkl. Konsolausbildung im Auflagerbereich, einschl. der Montageteile, herstellen, liefern und montieren. Hüllwellrohre kraftschlüssig mir schwindfreiem Vergussmörtel vergießen.

Elementfugen und Anschlussfugen zu den Treppenhauswänden dauerelastisch versiegeln.

Treppenpodest in vollständig schallentkoppelter Ausführung zu allen Umgrenzungswänden nach Wahl AN.
Menge: 1,000 Stk

**03.02.7 Treppenpodest, Beton C25/30, Dicke 20 cm**
Treppenpodest als Vollfertigteil, unterseitig + beidseitig in SB3, Bewehrung in gesonderter Position.

Bauteil: Treppenlauf

Baustoff: Stahlbeton-Vollfertigteil

Festigkeitsklasse : C25/30

Expositionsklassen : XC1

Dicke: 20 cm

Ausführung gemäß Ausführungsplanung: Länge ca. 3,44 m, Breite ca. 1,76 m mit Aufkantung zum Treppenauge zur Aufnahmen der gesamten Fußbodenkonstruktion (ca. 20cm)

Oberfläche: unterseitig + beidseitig schalungsglatt SB3

Betoneinfüllseite: handgeglättet, inkl. Konsolausbildung im Auflagerbereich, einschl. der Montageteile, herstellen, liefern und montieren. Hüllwellrohre kraftschlüssig mir schwindfreiem Vergussmörtel vergießen.

Elementfugen und Anschlussfugen zu den Treppenhauswänden dauerelastisch versiegeln.

Treppenpodest in vollständig schallentkoppelter Ausführung zu allen Umgrenzungswänden nach Wahl AN.
Menge: 1,000 Stk

**03.02.8 Unterzug, Beton C25/30, Dicke 24 cm**
Unterzug Treppenhaus als Vollfertigteil, 3-seitig schalungsglatt in SB3, Bewehrung in gesonderter Position.

Bauteil: Unterzug Treppenhaus

Baustoff: Stahlbeton-Vollfertigteil

Festigkeitsklasse : C25/30

Expositionsklassen : XC1

Dicke: 24 cm

Ausführung gemäß Ausführungsplanung: Länge ca. 3,96 m, Querschnitt ca. 0,56 / 0,24 m

Oberfläche: 3-seitig schalungsglatt in SB3

Betoneinfüllseite: sauber handgeglättet, werkseitige Hydrophobierung, einschl. sämtlicher Montagemittel und Transportanker herstellen, frei Baustelle liefern und montieren.

Elementfugen dauerelastisch versiegeln.
Menge: 1,000 Stk

**03.02.9 Unterzug, Beton C25/30, Dicke 24 cm**
Unterzug Treppenhaus als Vollfertigteil, 3-seitig schalungsglatt in SB3, Bewehrung in gesonderter Position.

Bauteil: Unterzug Treppenhaus

Baustoff: Stahlbeton-Vollfertigteil

Festigkeitsklasse : C25/30

Expositionsklassen : XC1

Dicke: 24 cm

Ausführung gemäß Ausführungsplanung: Länge ca. 3,96 m, Querschnitt ca. 1,05 / 0,24 m

Oberfläche: 3-seitig schalungsglatt in SB3

Betoneinfüllseite: sauber handgeglättet, werkseitige Hydrophobierung, einschl. sämtlicher Montagemittel und Transportanker herstellen, frei Baustelle liefern und montieren.

Elementfugen dauerelastisch versiegeln.
Menge: 1,000 Stk

#### Bereich 03.03 Einbauteile

**03.03.1 Großrohrdose**
Großrohrdose, 4 Schraubdome mit Schraubabstand 60 mm, kombinierbar im Normabstand 71 mm, vollisolierter Leitungsübergang, geeignet für alle Schalungsarten und Gegenschalung, mit Schutzart IP30, Bemessungsisolationsspannung: 400V AC, zertifiziert durch VDE (DIN EN 60670-1/-22 (VDE 0606-1/-22)), halogenfrei

2-teilig, Magnet- oder Nagelbefestigung, Membran zur Lochung, Dichtbereich M16 - M40, stützholmfähig.

Großrohrdose els spelsberg U71 o. glw. liefern und einbauen.

Angeb. Fabrikat: '..........'
Menge: 150,000 Stk

**03.03.2 Leerrohre DN32**
Leerrohr flexibel, DN32

Leerrohr geriffelt aus Polyproplyen, flammwidrig, hochgleitfähige transparente Innenschicht, halogenfrei und rauchgasarm.

Zur Verlegung Auf- und Unterputz, in Hohlwänden und Zwischendecken sowie im Estrich, Beton und Erdreich-

Angeb. Fabrikat: '..........'
Menge: 200,000 lfdm

**03.03.3 Schlaufenverguss**
Schlaufenverguss bestehend aus 2 Vergussschienen, einen Stabstahl 12mm und Verguss mit zugelassenem Mörtelsystem.
Menge: 30,000 lfdm

**03.03.4 Kleineisenteile feuerverzinkt**
Kleineisenteile feuerverzinkt liefern und einbauen.
Menge: 500,000 kg

**03.03.5 HZA 29/20-FV, L=300mm**
HZA 29/20-FV, L=300mm liefern und einbauen
Menge: 20,000 Stk

### Titel 04 Bewehrung Betonstahl Bodenplatte/Betonfertigteile

**04.1 Betonstabstahl, B500B, bis 28 mm**
Betonstabstahl B500B für vorbeschriebene Bodenplatten und Betonfertigteile aus Ort - und Fertigteilbeton.

Bewehrung : Betonstabstahl

Betonstahl : B500B

Durchmesser : bis 28mm

Bauteil: Bodenplatten Mensa + Windfang + Betonfertigteile
Menge: 10,000 t

**04.2 Bewehrung, Betonstahlmatte, B500B**
Betonstahlmatten B500B, als Lager- oder Listenmatten für vorbeschriebene Bodenplatten und Betonfertigteile aus Ort - und Fertigteilbeton.

Bewehrung: Betonstahlmatte

Betonstahl: B500B

Art der Matte: diverse Mattenarten

Bauteil: Bodenplatten Mensa + Windfang + Betonfertigteile
Menge: 28,000 t

**04.3 Mehr-/ Minderkosten Betonstabstahl, B500B, bis 28 mm**
Abrechnung der Mehr- oder Mindermassen auf Nachweis gem. Stahllisten.
Menge: 1,000 to

**04.4 Mehr-/ Minderkosten Betonstahlmatte, B500B**
Abrechnung der Mehr- oder Mindermassen auf Nachweis gem. Stahllisten.
Menge: 1,000 to

### Titel 05 Abdichtungs - und Dämmarbeiten

**05.1 Bodenfläche, Beton, Bodenplatte Mensa, Untergrund reinigen, grobe Verschmutzung, Fremdkörper entfernen**
Bodenfläche für nachfolgende Abdichtungen von groben Verschmutzungen wie Bauschutt, Ölrückständen, Lose Teile, Staub u. ä. trocken reinigen, anfallenden Schmutz aufnehmen und beseitigen.

Nester oder Wellen in der Bodenplatte sind vor Aufnahme des Abdichtungsaufbaus zu entfernen. Anfallender Bauschutt zu entsorgen.

Untergrund: Bodenplatte Beton
Menge: 750,000 m²

**05.2 Bitumenvoranstrich, Bodenplatte Mensa**
Bituminöser Voranstrich als Untergrundvorbereitung für die nachfolgende Verarbeitung der nachbeschriebenen KSK-Bitumenbahn vollflächig auf die vorbeschriebene Stahlbetonbodenplatte auftragen.

Untergrund: Beton

Einbauort: Bodenplatte

Anwendungsbereich: Abdichtung auf erdberührten Bodenflächen

Wassereinwirkungsklasse: W1.1-E

Planungsfabrikat: weber.tec 913 VE oder gleichwertig

gewähltes Fabrikat: '..........'
Menge: 750,000 m2

**05.3 Abdichtungsbahn, Bitumen, Bodenplatte Mensa, W1.1-E**
Rissüberbrückende, selbstklebende Bitumen-Dichtungsbahn  vollflächig auf die vorbeschriebene mit Bitumenvoranstrich grundierte Stahlbetonbodenplatte auftragen inkl. aller Materialien, Fugenabdichtungen, Ausführung notwendiger Bewegungsfugen (Flächenabdichtung an beiden Seiten der Abdichtung über der Fuge verstärken gemäß DIN 18195-8), Fugenbänder, Abdichtung von Rohrdurchführungen gem. Herstellerangaben etc. als fix und fertige funktionstüchtige Leistung.

Anschluss der Bitumenflächenabdichtung mittels einem zusätzlichen Bitumenstreifen (Bahnenbreite ca. 300 - 400 mm, Länge 125m) an aufgehenden Außenbauteilen (z.B. Außenwand Betonfertigteile + Holzmodulwände innen), einschl. Hochführen der Abdichtungsbahn bis OK Fertigestrich.

Einheitspreis einschl. aller Anschnitte an bsp. Öffnungen, Raumecken, Stützen etc.

Untergrund: Beton

Einbauort: Bodenplatte

Anwendungsbereich: Abdichtung auf erdberührten Bodenflächen

Wassereinwirkungsklasse: W1.1-E

Anwendungstyp: BA

Überlappung: gem. Herstellervorgaben

Planungsfabrikat: weber.tec 913 KSK-Bahn oder gleichwertig

gewähltes Fabrikat: '..........'
Menge: 750,000 m²

**05.4 Bodenfläche, Beton, Bodenplatte Windfang, Untergrund reinigen, grobe Verschmutzung, Fremdkörper entfernen**
Bodenfläche für nachfolgende Abdichtungen von groben Verschmutzungen wie Bauschutt, Ölrückständen, Lose Teile, Staub u. ä. trocken reinigen, anfallenden Schmutz aufnehmen und beseitigen.

Nester oder Wellen in der Bodenplatte sind vor Aufnahme des Abdichtungsaufbaus zu entfernen. Anfallender Bauschutt zu entsorgen.

Untergrund: Bodenplatte Beton
Menge: 70,000 m²

**05.5 Bitumenvoranstrich, Bodenplatte Windfang**
Bituminöser Voranstrich als Untergrundvorbereitung für die nachfolgende Verarbeitung der nachbeschriebenen KSK-Bitumenbahn vollflächig auf die vorbeschriebene Stahlbetonbodenplatte auftragen.

Untergrund: Beton

Einbauort: Bodenplatte

Anwendungsbereich: Abdichtung auf erdberührten Bodenflächen

Wassereinwirkungsklasse: W1.1-E

Planungsfabrikat: weber.tec 913 VE oder gleichwertig

gewähltes Fabrikat: '..........'
Menge: 70,000 m2

**05.6 Abdichtungsbahn, Bitumen, Bodenplatte Windfang**
Rissüberbrückende, selbstklebende Bitumen-Dichtungsbahn  vollflächig auf die vorbeschriebene mit Bitumenvoranstrich grundierte Stahlbetonbodenplatte auftragen inkl. aller Materialien, Fugenabdichtungen, Ausführung notwendiger Bewegungsfugen (Flächenabdichtung an beiden Seiten der Abdichtung über der Fuge verstärken gemäß DIN 18195-8), Fugenbänder, Abdichtung von Rohrdurchführungen etc. als fix und fertige funktionstüchtige Leistung.

Anschluss der Bitumenflächenabdichtung mittels einem zusätzlichen Bitumenstreifen (Bahnenbreite ca. 300 - 400 mm, Länge 25m) an aufgehenden Außenbauteilen (z.B. Außenwand Betonfertigteile + Holzmodulwände innen), einschl. Hochführen der Abdichtungsbahn bis OK Fertigestrich.

Einheitspreis einschl. aller Anschnitte an bsp. Öffnungen, Raumecken, Stützen etc.

Untergrund: Beton

Einbauort: Bodenplatte

Anwendungsbereich: Abdichtung auf erdberührten Bodenflächen

Wassereinwirkungsklasse: W1.1-E

Anwendungstyp: BA

Überlappung: gem. Herstellervorgaben

Die Abdichtungsbahn wird im Bereich des Windfangs durch die gestoßene nachbeschriebene Perimeterdämmung des Außensockel Mensa hindurchgeührt und an den Sockel auf nachbeschriebene Sockelabdichtung geklebt. Diese Erschwernis ist in den EP einzukalkulieren.

Planungsfabrikat: weber.tec 913 KSK-Bahn oder gleichwertig

gewähltes Fabrikat: '..........'
Menge: 70,000 m²

**05.7 Außenwandfläche außen, Beton, Fremdkörper entfernen**
Fremdkörper, wie Schalungshilfsdrähte, Abstandhalter und dgl., vor Außenabdichtung entfernen.

Untergrund: Fertigteilbeton, seitliche Kante Ortbetonbodenplatte

Bauteil: Sockel Winkelstützwände, Sockel Mensa, Sockel Windfang in diversen Höhen, Außenwand Treppenhaus, seitliche Kante Ortbetonbodenplatte

Vorbereitende Maßnahme: Fremdkörper entfernen
Menge: 250,000 m²

**05.8 Fehlstellen verschließen**
Offene Fugen, offene Mörteltaschen und Ausbruchsstellen
> 5 mm mit schwindkompensierten,wasserundurchlässigem Egalisierspachtel verschließen.

Untergrund: Fertigteilbeton, seitliche Kante Ortbetonbodenplatte

Bauteil: Sockel Winkelstützwände, Sockel Mensa, Sockel Windfang in diversen Höhen, Außenwand Treppenhaus, seitliche Kante Ortbetonbodenplatte

Vorbereitende Maßnahme: Fehlstellen verschließen

Wassereinwirkungsklasse: W 2.1 E

Planungsfabrikat: weber.tec 933 oder gleichwertig

gewähltes Fabrikat: '..........'
Menge: 250,000 m²
Produkt:
  Artikel:
    Artikelnummer: 4011361115803
    Artikelkurztext: Fehlstellen verschließen

**05.9 Grundierung Wand**
Grundierung als Haftgrund für nachbeschriebenen Abdichtungsaufbau, vollflächig und satt auf alle Außenwandflächen aufbringen

Untergrund: Fertigteilbeton, seitliche Kante Ortbetonbodenplatte

Bauteil: Sockel Winkelstützwände, Sockel Mensa, Sockel Windfang in diversen Höhen, Außenwand Treppenhaus, seitliche Kante Ortbetonbodenplatte

Vorbereitende Maßnahme: Grundierung

Wassereinwirkungsklasse: W 2.1 E

Planungsfabrikat: weber.tec 901 oder gleichwertig

gewähltes Fabrikat: '..........'
Menge: 250,000 m²
Produkt:
  Artikel:
    Artikelnummer: 4011361109505
    Artikelkurztext: Grundierung Wand

**05.10 Gebäudetrennfugen Wand, Bandbreite ca.250mm**
Gebäudetrennfugen wie bsp. durch den vorbeschriebenen Egalisierungsspachtel geschlossene Betonfertigteilfugen oder Anschlussfuge Bodenplatte/Fertigteilwand außenliegend mit einem vlieskaschierten Weich-PVC-Abdichtband abdichten.

Das Abdichtband mit der nachbeschriebenen  2-komp.,kunststoffmodifizierten Bitumendickbeschichtung  verkleben und im Randbereich zusätzlich satt überarbeiten.

Untergrund: Fertigteilbeton, seitliche Kante Ortbetonbodenplatte

Bauteil: Sockel Winkelstützwände, Sockel Mensa, Sockel Windfang in diversen Höhen, Außenwand Treppenhaus, seitliche Kante Ortbetonbodenplatte

Vorbereitende Maßnahme: Abdichtung Gebäudetrennfugen

Wassereinwirkungsklasse: W 2.1 E

Planungsfabrikat Abdichtband: weber.tec Superflex B 240 oder gleichwertig

gewähltes Fabrikat: '..........'

Planungsfabrikat 2K-Bitumendickbeschichtung, W2.1 E: weber.tec Superflex 2k  oder gleichwertig

gewähltes Fabrikat: '..........'
Menge: 25,000 m
Produkt:
  Artikel:
    Artikelnummer: 4011361186292
    Artikelkurztext: Gebäudetrennfugen Wand, Bandbreite ca.250mm

**05.11 Kratz-/Füllspachtelung Wand**
Deckende vollflächige Kratz-/Füllspachtelung auf vorbeschriebene grundierte Betonflächen auftragen.

Untergrund: Fertigteilbeton, seitliche Kante Ortbetonbodenplatte

Bauteil: Sockel Winkelstützwände, Sockel Mensa, Sockel Windfang in diversen Höhen, Außenwand Treppenhaus, seitliche Kante Ortbetonbodenplatte

Vorbereitende Maßnahme: Kratz-/Füllspachtelung Wand

Wassereinwirkungsklasse: W 2.1 E

Planungsfabrikat: weber.tec Superflex 2k oder gleichwertig

gewähltes Fabrikat: '..........'
Menge: 250,000 m²
Produkt:
  Artikel:
    Artikelnummer: 4011361186292
    Artikelkurztext: Kratz-/Füllspachtelung Wand

**05.12 Abdichtung Außenwandflächen, 2K-Bitumendickbeschichtung, W2.1 E**
Flächenabdichtung gegen Wassereinwirkungsklasse W2.1-E:
"mäßige Einwirkung von drückendem Wasser" nach DIN 18533,
aus einer 2-komp.,kunststoffmodifizierten Bitumendickbeschichtung auf der vorbeschriebenen Kratz- / Füllspachtelung in zwei Arbeitsgängen unter mittiger Einarbeitung eines schiebefesten Glasseidengewebes als Einlage aufbringen.

Die Abdichtung ist vollflächig  auf die Stirnseite der Betonbodenplatte zu führen.

Mindesttrockenschichtdicke: gemäß Herstellervorgaben

Untergrund: Fertigteilbeton, seitliche Kante Ortbetonbodenplatte

Bauteil: Sockel Winkelstützwände, Sockel Mensa, Sockel Windfang in diversen Höhen, Außenwand Treppenhaus, seitliche Kante Ortbetonbodenplatte

Wassereinwirkungsklasse: W 2.1 E

Planungsfabrikat 2K-Bitumendickbeschichtung, W2.1 E: weber.tec Superflex 2k oder gleichwertig

gewähltes Fabrikat: '..........'

Planungsfabrikat Glassseidengewebe: weber.sys 981 oder gleichwertig

gewähltes Fabrikat: '..........'
Menge: 250,000 m²
Produkt:
  Artikel:
    Artikelnummer: 4011361059251
    Artikelkurztext: Abdichtung Außenwandflächen, 2K-Bitumendickbeschichtung, W2.1 E

**05.13 Tür-/Fensteranschlüsse vorbereiten**
Tür-/Fensteranschlussprofile, an denen die vorbeschriebene Wandflächenabdichtung angearbeitet wird, von Schmutz, Fett und sonstigen haftungsmindernden
Bestandteilen befreien.

Kunststoffprofile anrauen, Beschichtete Aluprofile und Aluminiumprofile mit Verdünnung reinigen, Holzprofile reinigen und abschließend mit Universalbauharz grundieren und frisch in frisch mit feinem Quarzsand (0,1 bis 0,5 mm) abstreuen.

Vorbereitende Maßnahme: Tür-/Fensteranschlüsse vorbereiten

Planungsfabrikat Verdünnung: weber.sys 992 oder gleichwertig

gewähltes Fabrikat: '..........'

Planungsfabrikat Universalbauharz: weber.tec 793 oder gleichwertig

gewähltes Fabrikat: '..........'
Menge: 42,000 m
Produkt:
  Artikel:
    Artikelnummer: 4011361157261
    Artikelkurztext: Tür-/Fensteranschlüsse vorbereiten

**05.14 Abdichtung, Fenster- /Türanschlüsse**
Abdichtung der vorbeschriebenen und vorbereiteten Tür-/Fensteranschlüsse mit einer 2-komp.,
Reaktivabdichtung in mindestens 2 Arbeitsgängen voll deckend im Schlämm- Spachtelverfahren
aufbringen.

Im ersten Arbeitsgang wird im Übergangsbereich
zu den Tür-/Fensterprofilen eine  Dichtfolie vollflächig
eingearbeitet.

Untergrund: Fertigteilbeton, Ortbetonbodenplatte, Tür-/Fensteranschlüsse

Bauteil: Sockel Winkelstützwände, Sockel Mensa, Sockel Windfang, Außenwand Treppenhaus

Maßnahme: Tür-/Fensteranschlüsse abdichten

Planungsfabrikat 2-komp.Reaktivabdichtung: weber.tec Superflex D 24 oder gleichwertig

gewähltes Fabrikat: '..........'

Planungsfabrikat Dichtfolie: weber.sys 982 oder gleichwertig

gewähltes Fabrikat: '..........'
Menge: 42,000 m
Produkt:
  Artikel:
    Artikelnummer: 4011361189897
    Artikelkurztext: Abdichtung, Fenster- /Türanschlüsse

**05.15 Rohrdurchführung Außenwand**
Geprüftes Rohrdurchführungssystem, passend zu vorbeschriebenen Abdichtungssystem einbauen.

Klebeflansch bündig mit der Außenseite der Wand einbauen.
Hohlräume und Übergänge mit geeignetem schwindkompensierten,wasserundurchlässigem Egalisierspachtel egalisieren.

Wassereinwirkungsklasse: W 2.1 E

Angeb. Fabrikat Klebeflansch: '..........'

Planungsfabrikat Spachtel: weber.tec 933 oder gleichwertig

gewähltes Fabrikat: '..........'
Menge: 10,000 Stk
Produkt:
  Artikel:
    Artikelnummer: 4011361115803
    Artikelkurztext: Rohrdurchführung Außenwand

**05.16 Perimeterdämmung Wand - und Sockelflächen, XPS 035 ds, 120 mm**
Perimeterdämmung nach Durchtrocknung der
Flächenabdichtung aus zugelassenen Perimeterdämmplatten,
vollflächig- inkl. Plattenstoss mit vorbeschriebener  2-komp.,kunststoffmodifizierten Bitumendickbeschichtung auf abgedichteten Untergrund fest verkleben. Plattenstösse verspachteln.

Bauteil Dämmung: Sockel Winkelstützwände, Sockel Mensa, Sockel Windfang in diversen Höhen, Außenwand Treppenhaus, seitliche Kante Ortbetonbodenplatte

Untergrund: Abdichtung wie vorbeschrieben

Dämmstoff: extrudiertes Polystyrol (XPS)

Wärmeleitfähigkeit (Bemessungswert):0,035 W/(mK)

Anwendungstyp: PW

Druckbelastbarkeit: ds

Brandverhalten: E (DIN EN 13501-1)

Dicke Dämmplatte: 120 mm

Höhe Dämmung: bis min 30cm über OKFFB, teilweise höher gemäß Ausführungsplanung

Angeb. Fabrikat Perimeterdämmung: '..........'

Planungsfabrikat Kleber 2K-Bitumendickbeschichtung, W2.1 E: weber.tec Superflex 2k oder gleichwertig

Angeb. Fabrikat Kleber: '..........'
Menge: 250,000 m²
Produkt:
  Artikel:
    Artikelnummer: 4011361186292
    Artikelkurztext: Perimeterdämmung Wand - und Sockelflächen, XPS 035 ds, 120 mm

### Titel 07 Entwässerungskanalarbeiten

**07.1 Rohrgrabenaushub mit Verfüllung bis 1,75 m**
Rohrgraben- und Schachtaushub für Grundleitungen gemäß Gründungsplan.

Das bauseitige 80cm Schotterbett ist seitlich zu lagern und nach Abschluss der Verlegung der Leitungen (durch das beauftragte TGA-Unternehmen) lagenweise wieder einzubauen und zu verdichten.

Die noch anfallenden Erd-Aushubmassen sind sachgerecht zu entsorgen einschl. Verfüllung mit geeignetem Liefermaterial gemäß Vorgabe aus Anlage Bodengutachten.

Rohrleitungszone mit steinfreiem Material auffüllen. Verfüllung schichtenweise verdichten.

In den Einheitspreis sind alle Nebenarbeiten wie zusätzliche Vertiefungen, Planie der Grabensohle sowie der Aushub im Bereich der Schächte und Arbeitsräume für Rohrverbindungen einzurechnen.

Grabenbreite: bis 60cm

Verdichtungsgrad DPr: gem. Bodengutachten

Verformungsmodul: gem. Bodengutachten

Abweichung von Sollhöhe : +/- 3 cm

Homogenbereich Erdaushub: gemäß Anlage Bodengutachten, Homogenbereich A, Schicht 1

Bodenbeschreibung: gemäß Anlage Bodengutachten

Abtraggeräte: Löffelbagger, Greifbagger

Rohrgrabentiefe: bis 1,75 m

Die Ausführung hat "Hand in Hand" mit dem ausführenden TGA-Unternehmen zu erfolgen. Diese Erschwernis ist im EP zu berücksichtigen.
Menge: 90,000 m³

**07.2 Bodenaushub Kabel, 1,00/1,00 m**
Bodenaushub Kabelgraben ab Geländeoberfläche.

Das bauseitige 80cm Schotterbett ist seitlich zu lagern und nach Abschluss der Verlegung der Leitungen (durch das beauftragte TGA-Unternehmen) lagenweise wieder einzubauen und zu verdichten.

Die noch anfallenden Erd-Aushubmassen sind sachgerecht zu entsorgen einschl. Verfüllung mit geeignetem Liefermaterial gemäß Vorgabe aus Anlage Bodengutachten.

Verdichtungsgrad DPr: gem. Bodengutachten

Verformungsmodul: gem. Bodengutachten

Abweichung von Sollhöhe : +/- 3 cm

Homogenbereich Erdaushub: gemäß Anlage Bodengutachten, Homogenbereich A, Schicht 1

Bodenbeschreibung: gemäß Anlage Bodengutachten,

Abtraggeräte : Greifbagger, Ladeschaufel

Aushubtiefe : bis 1,00 m

Grabenbreite : 100 cm

Die Ausführung hat "Hand in Hand" mit dem ausführenden TGA-Unternehmen zu erfolgen. Diese Erschwernis ist im EP zu berücksichtigen.
Menge: 50,000 m

**07.3 Schachtgrubenaushub, DN 1000, Tiefe bis 3,00 m**
Schachtgrubenaushub einschl. Verbau und Verfüllung, Verfüllung schichtweise verdichten. Liefermaterial gemäß Vorgabe aus Anlage Bodengutachten.

Der Oberboden und die Aushubmassen sind sachgerecht zu
entsorgen.

Verformungsmodul: gem. Bodengutachten

Abweichung von Sollhöhe : +/- 3 cm

Homogenbereich: gemäß Anlage Bodengutachten, Homogenbereich A, Schicht 1

Bodenbeschreibung: gemäß Anlage Bodengutachten,

Abtraggerät: Löffelbagger

Durchmesser: DN 1000

Aushubtiefe: bis 3,00 m

Die Ausführung hat "Hand in Hand" mit dem ausführenden TGA-Unternehmen zu erfolgen. Diese Erschwernis ist im EP zu berücksichtigen.
Menge: 10,000 St

**07.4 PVC-Warnband, breit, blau**
PVC-Warnband "breit" über der Leitungszone (inkl. Hausanschlussleitungen) nach dem Verdichtungsprozess auslegen.

Farbe : blau
Menge: 100,000 m

**07.5 Rohrbettung Sand, bis 1,75 m**
Leitungsgrabenverfüllung, maschinell, mit Liefermaterial, für Rohrbettung. Im Bereich der Rohrleitung steinfreies Material verwenden. Verfüllung schichtenweise verdichten.
Mehreinbau im Bereich der Schächte und Arbeitsräume für Rohrleitungen einrechnen.

Füllmaterial: Sand

Zul. Abweichung von Sollhöhe: +/- 3 cm

Einbautiefe: bis 1,75 m

Schichtdicke: 20 bis 30 cm

Verdichtungsgrad DPr: 95 %
Menge: 20,000 m³

**07.6 Rohrbettung Handeinbau, Sand, bis 1,75 m**
Leitungsgrabenverfüllung, von Hand, mit Liefermaterial, für Rohrbettung. Im Bereich der Rohrleitung steinfreies Material verwenden. Mehreinbau im Bereich der Schächte und Arbeitsräume für Rohrleitungen einrechnen.

Füllmaterial: Sand

Zul. Abweichung von Sollhöhe: +/- 3 cm

Einbautiefe: bis 1,75 m

Schichtdicke: 20 bis 30 cm

Verdichtungsgrad DPr: 95 %
Menge: 4,000 m³

### Titel 08 Stundensätze

**08.1 Stundensatz Fachwerker**
Arbeiten, welche nicht in den Positionen erfasst sind und gegen Nachweis zur Ausführung kommen:
Fachwerker
Menge: 30,000 h

**08.2 Stundensatz Helfer**
Arbeiten, welche nicht in den Positionen erfasst sind und gegen Nachweis zur Ausführung kommen:
Helfer
Menge: 30,000 h
